# KFB, Feuerwehr Poppenricht
Angebotsaufforderung (GAEB 90, DA83)
DV-Nummer: 2025-025
Währung: EUR

## Feuerwehrgerätehaus in Poppenricht
Datum: 02.02.26

*Hinweis*
FUNKTIONALE LEISTUNGSBESCHREIBUNG
Anbau eines bestehenden Feuerwehrgerätehauses in
Poppenricht

AUFTRAGGEBER
KFB Baumanagement GmbH
Wilhelm-Zeitler-Straße 14
92717 Reuth bei Erbendorf

Funktionale Leistungsbeschreibung (FLB)

Projektdaten/Bauort

Projekt:  Anbau bestehendes Feuerwehrgerätehaus mit 2
Stellplätzen
PLZ /Ort :  92284 Poppenricht
Straße:  Rosenberger Straße 9
Vergabedaten
Art der Ausschreibung:  Öffentlich
 Funktionalausschreibung
Ausführungstermine  April/Mai 2026  4. Quartal 2026
mit möglichen Restarbeiten im
  Innenbereich 1. Quartal 2027
Auftraggeberdaten
Auftraggeber:  KFB Baumanagement GmbH
 Wilhelm-Zeitler-Staße 14
 92717 Reuth bei Erbendrof

Leistungsverzeichnis:  Anbau Feuerwehrgerätehaus

*Hinweis*
1.1 Allgemeine Beschreibung der Baumaßnahme

Die Gemeinde Poppenricht, plant den Anbau an ein
bestehendes Feuerwehrgerätehaus in
zeitgenössischer Bauweise. Hierdurch soll durch die
Schaffung von 2 neuen Stellplätzen, auf
den Instandhaltungsrückstau des Bestandes, sowie auf
die aktuellen Anforderungen an ein
zeitgemäßes Feuerwehrgerätehaus reagiert werden. Zur
Umsetzung des Bauvorhabens sucht
die KFB Baumanagement GmbH, Wilhelm-Zeitler-Straße 14,
92717 Reuth bei Erbendorf,
welche die Umsetzung als Totalunternehmer
verwirklicht. Das Baugrundstück befindet sich an
der Rosenberger Straße in Poppenricht.

Hier angeboten werden soll die Erstellung eines
betriebsfertigen, eingeschossigen, nachhaltigen
und kreislauffähigen Gebäudes. Das Gebäude ist
endgereinigt zu übergeben. Die Errichtung
des neuen Feuerwehrgerätehauses erfolgt bei laufendem
Betrieb des Bestandes. Eine Nutzung
des Bestandes, vor allem das Ausrücken und laufende
Übungen der freiwilligen Feuerwehr
dürfen zu keiner Zeit behindert werden. Das ist bei
der Baustelleneinrichtung- und Logistik sowie
Kalkulation zu berücksichtigen.

Das Gebäude wird nach den aktuellen Anforderungen des
GEG errichtet. Die anzubietende
Leistung umfasst auch sämtliche Medienanschlüsse (u.a.
Wasser, Abwasser, Strom, Telefon,
inkl. Erdarbeiten) ab der jeweiligen Übergabestelle an
der straßenseitigen Grundstücksgrenze
bzw. im Bestand. Näheres wird in der entsprechenden
Kostengruppe beschrieben.

Alle Leitungen auch die Bestandsleitungen sind auf
Dichtigkeit zu prüfen und abzudrücken. Blitz
- und Brandschutz sind nach den geltenden Vorschriften
zu gewährleisten. Die Leistungen sind
nach den aktuellen Bauregellisten, Technischen
Baubestimmungen und den darin enthaltenen
Richtlinien, den anerkannten Regeln der Bautechnik,
den Herstellervorschriften sowie
Verarbeitungsrichtlinien und den in beigefügten
besonderen und zusätzlichen
Vertragsbedingungen genannten Vorschriften zur
Bauausführung, auszuführen. Dem Bieter
steht es zur wirtschaftlichen Umsetzung des
Bauvorhabens frei, die zu verwendenden
Werkstoffe auszuwählen und anzubieten. Die zur
Anwendung gelangenden Baustoffe
müssen bauaufsichtlich zugelassen sein.
Alle Oberflächen und Materialien oder sonstige Objekte
(z.B. Armaturen) sind zur Bemusterung
beim AG vorzulegen. In der Leistungsbeschreibung
genannte Maße und Querschnitte sind nur
statische Vorbemessungen und keine endgültigen,
konstruktiven Lösungen. Bei konstruktiven
Veränderungen der Außenwand (AW-Stärken) sind die
Außenmaße zu gewährleisten. Eine
Änderung der Innenmaße der Stellplätze kann nur mit
Zustimmung des AG bzw. der
zuständigen Stelle erfolgen. Maßgebend hierfür sind
die Vorgaben der DIN 14092 in der aktuell
gültigen Fassung im Zusammenhang mit GUV 205-008-2016.
Dies gilt analog auch für die
Raumhöhen. Das Angebot ist für die Errichtung
einschließlich der Werk- und Arbeitsplanung
(Gebäude, Statik, Haustechnik) eines betriebsfertigen
Gebäudes mit den dazugehörigen Details
und Verbindungen auf Basis der beigefügten
Genehmigungspläne mit dem dazugehörigen
Bescheid des Landratsamtes Amberg-Sulzbach zu
erstellen.

Objektbesichtigung
Dem Bieter wird dringend empfohlen, sich vor Abgabe
des Angebotes über die Gegebenheiten
der Baustelle und der Anfahrtswege zu informieren,
insbesondere hinsichtlich der Baustellen zu-
und - überfahrt an den Baukörper. Nachforderungen aus
Unkenntnis der Baustelle und ihren
besonderen Gegebenheiten werden von der Bauleitung
nicht anerkannt.

Anlagen
Die dem LV beigefügten Anlagen sind Bestandteil der
Leistungsbeschreibung und bei der
Kalkulation zu berücksichtigen:
001, Lageplan
002, Eingabeplan mit Grundriss, Schnitte, Ansichten
003, Skizze für die Umkleideausstattung
004, Raumbuch der FF Poppenricht
005, Bestandsplan
006, Geländevermessung
007, Brandschutznachweis_BSN, nebst Anlagen
008, Baugrundgutachten
009, Gründungsempfehlung
010, Schallschutzgutachten
011, Spartenpläne
012, Genehmigungsbescheid
013, FLB als GAEB-Datei

Unklarheiten in den Ausschreibungsunterlagen
Grundlage für die FLB sind die vorhandene Planung, die
einschlägigen Normen und Richtlinien,
sowie das Raumbuch der FF Poppenricht.  Der Bieter hat
auf Fehler und Unklarheiten, die ihm
bei der Kalkulation des Angebotes in den
Angebotsunterlagen auffallen, spätestens mit Abgabe
des Angebotes schriftlich hinzuweisen. Alle in der FLB
ausgeschriebenen Leistungen beinhalten
das Liefern und Montieren des Materials, wenn nicht im
Text etwas anderes bestimmt ist.

Baustelleneinrichtung
Soweit nicht in gesonderten Positionen erfasst, ist
das Liefern, Vorhalten und Entfernen der für
die eigenen Leistungen notwendigen
Baustelleneinrichtung einschließlich aller Werkzeuge,
Geräte, Maschinen, Hebezeuge, Aufzüge,
Hilfskonstruktionen, Arbeitsgerüste ( inkl.
Fassadengerüste) und Sicherheitseinrichtungen in die
Einheitspreise einzukalkulieren und wird
nicht gesondert vergütet . Die
Arbeitsstättenrichtlinien für Baustellen sind zu
beachten.

Abfall und Bauschutt
Die Baustelle ist täglich aufzuräumen. Die Entsorgung
von Abfall und Bauschutt, soweit von den
Leistungen des AN herrührend, ist in die
Einheitspreise einzukalkulieren und wird nicht
gesondert vergütet.

Verwertung von Abfall
Gemäß Kreislaufwirtschaftsgesetz ( KrWG), der
Abfallrahmenrichtline (AbfRRL) oder des
Deutschen Ressourceneffizienzprogramms (ProgRess III)
ist die Kreislaufwirtschaft und
Materialeffizienz zu fördern und der Verwertung
Vorrang einzuräumen. Für den Fall, dass der
AG bzw . An die anfallenden Materialien nicht selbst
wiederverwertet, steht z.B. die " IHK-
Recyclingbörse " ( www.i hk -recyclingboerse.de) zur
Verfügung . In jedem Fall sind
Bodenaushubmaterial, mineralische Abfälle,
Ausbauasphalt, Holzabfälle, Metallabfälle,
Kunststoffabfälle und Siedlungsabfälle vor Ort
voneinander zu trennen. Der AN hat dem AG
einen Nachweis für die sachgemäße Verwertung oder
Beseitigung ( Verbleib ) vorzulegen. Das
Vermischen oder Vermengen eines Abfalls mit anderen
Abfällen oder Sachen ist unzulässig,
wenn abfallrechtlich erforderliche Untersuchungen oder
Behandlungen erschwert oder behindert
werden und nur durch den Mischvorgang
abfallspezifische Grenzwerte oder
Qualitätsanforderungen oder anlagenspezifische
Grenzwerte in Bezug auf die eingesetzten
Abfälle eingehalten werden.
Sofern die Verwertung von getrennten Materialien nicht
im Baustellenbereich oder nach
Weisung des AG außerhalb des Baustellenbereiches
erfolgt, hat der AN für deren Verwertung
im Sinne des deutschen Abfallrechtes zu sorgen.
Beseitigung von Bau- und Abbruchabfällen
sollte auf das unumgänglich notwendige Maß beschränkt
bleiben und umweltgerecht erfolgen.

Materialökologie
Die nachstehenden Anforderungen an die
Materialökologie sind zwingend zu beachten und
einzukalkulieren. Bei Umweltzeichen gilt die jeweils
aktuelle Version.

Rückbaufähiges Planen und Bauen
Kreislauffähiges Konstruieren der Bauten, einen
recyclinggerechten Baustellenbetrieb und einer
kreislaufgerechten Demontage des Gebäudes ist zu
bevorzugen. Die Bewirtschaftung
sekundärer Ressourcen und Auswahl qualitativ
hochwertiger und ungiftiger Baustoffe mit einem
guten Recyclingpotenzial sollen gem.
Kreislaufwirtschaftsgesetzt (KrWG) berücksichtigt
werden.

Holz, Holzwerkstoffe
Bei konstruktiven Holzbauteilen sind ausschließlich
formaldehydfrei verleimte Produkte erlaubt.
Neuprodukte mit formaldehydhaltigen Beschichtungen
müssen die Anforderungen der DIBt-
Richtlinie 100 beachten und der Emissionsklasse 1
entsprechen.
Im Holzbau sind Konstruktionen zu wählen, bei denen
nach DIN 68800 chemischer Holzschutz
entbehrlich ist. Sofern chemischer Holzschutz
produktionsbedingt (z.B. bei Holzfenstern)
erforderlich ist, dürfen nur Produkte mit BAuA -
Zulassung verwendet werden. Der Einsatz von
Bioziden und Fungiziden ist zu vermeiden. Es muss -
bei gleicher Eignung - das jeweils umweltverträglichste Produkt und Verfahren verwendet werden
(bitte Formular V_239F beachten /
Erklärung zur Verwendung von Holzprodukten).
Holzschutzmittel für nichttragende Bauteile
müssen das RAL - Prüfzeichen RAL - G Z 830 der
Gütegemeinschaft Holzschutzmittel e. V., für
tragende Bauteile das Prüfzeichen des Deutschen
Instituts für Bautechnik aufweisen.
Behandlungen mit Holzschutzmitteln sind im
Produktionsbetrieb des AN vorzunehmen. An der
Baustelle sind sie nur im Ausnahmefall nach vorheriger
Zustimmung des Auftraggebers erlaubt.

Dämmstoffe aus Nachwachsenden Rohstoffen
Dämmstoffe aus nachwachsenden Rohstoffen, die als
Flammschutzmittel Borate enthalten,
sind über den allgemeinen Stoffausschluss
ausgeschlossen. Im Innenbereich müssen Flachs -,
Hanf - , Holzfaser - und Schurwolle- Dämmstoffe
mindestens den Anforderungen des
Umweltzeichens " Blauer Engel " RAL - U Z 132 oder
natureplus Qualitätszeichen RL 0100 ff
und RL 030 ff entsprechen . Für Zellulosedämmstoffe
ist zum Nachweis der Boratfreiheit eine
zusätzliche Herstellererklärung erforderlich.

Beschädigungen
Verursacht der AN Beschädigungen an vorhandenen
Bauteilen oder Anlagen, so hat er
unverzüglich die Bauüberwachung davon zu unterrichten
und die Beseitigung des Schadens auf
seine Kosten zu veranlassen.

Stundenlohnarbeiten zum Nachweis
Dürfen nur mit Genehmigung oder auf Anweisung des
Auftraggebers oder seines Beauftragten
ausgeführt werden. Der Verrechnungssatz für die
jeweilige Arbeitskraft umfasst sämtliche
Aufwendungen, insbesondere den tatsächlichen Lohn mit
den Zuschlägen für Gemeinkosten,
Sozialkassenbeiträge, Winterbauumlage und desgleichen
sowie Lohn- und Gehaltsnebenkosten
und Zuschläge für Überstunden. Die Arbeitsnachweise
sind unaufgefordert arbeitstäglich,
mindestens wöchentlich, der Bauüberwachung zur
Unterschrift vorzulegen. Verspätet vorgelegte
bzw. nicht unterschriebene Arbeitsnachweise werden zur
Abrechnung nicht anerkannt. Bei
Rechnungslegung ist der Ausführungszeitraum für
Stundenlohnarbeiten aufzuführen.

Vertragsgrundlagen
Mit dem Angebotspreis sind alle zur Errichtung des
Gebäudes erforderlichen Lieferungen und
Leistungen abgegolten, auch wenn sie nicht einzeln
aufgeführt sind. Die Kosten müssen wie in
der FLB aufgeführt den Kostengruppen zugeteilt werden!
Vertragsgrundlage wird die VOB in der zum Zeitpunkt
der Angebotsabgabe gültigen Fassung.
Abweichend hiervon wird ein Gewährleistungszeitraum
von 5 Jahren vereinbart. Die Leistung
wird förmlich abgenommen, fiktive Abnahme gemäß VOB/ B
§ 12 Abs. 5 ist ausgeschlossen.
Baustrom und Bauwasser werden vom AG kostenfrei zur
Verfügung gestellt. Behördliche
Gebühren und die Kosten einer ggf. erf. Prüfstatik
übernimmt der AG. Nach Fertigstellung sind
bei der Behörde die Abnahme und die Inbetriebnahme zu
beantragen.

1.2 Baugenehmigungsverfahren

Die der vorliegenden funktionalen
Leistungsbeschreibung zugrunde liegende Planung wurde
im
Vorfeld vom AG innerbehördlich mit der
Genehmigungsstelle abgestimmt. Der Antrag auf
Genehmigung gem. BayBO wurde vom AG eingereicht. Die
Baugenehmigung liegt vor.  Die dort
enthaltenen Bedingungen und Auflagen sind einzuhalten
und einzukalkulieren.

1.3 Normungen

Bei den im Folgenden genannten Normen gilt jeweils die
aktuelle Version (Stichtag ist die
Auftrags- vergabe). Dies gilt auch für den Fall, dass
in der BayBO auf eine ältere DIN-Version
Bezug genommen wird. Es gelten darüber hinaus die
jeweils gängigen zu beachtenden
DIN-Normen auch ohne explizite Nennung in diesem
Ausschreibungstext.

1.4 Termine

Als Fertigstellungstermin ist der 01.12.2026
angesetzt. Vor Ausführungsbeginn ist ein
entsprechender Bauzeitenplan seitens des AN
anzufertigen und dem AG zu übergeben.
Zwischenzeitlich findet die Umverlegung der
bauseitigen Trafostation statt, welche bis Mitte
März 2026 abgeschlossen sein wird. Ab diesem Zeitpunkt
herrscht Baufreiheit.

1.5 Grundlagen der zu erbringenden Leistungen

Folgende Grundlagen und Planungsleistungen werden vom
AG zur Verfügung gestellt:
- Eingabeplan mit Grundriss, Schnitte, Ansichten
- Raumbuch der FF Poppenricht in Verbindung mit GUV
205-008-2016
- Bestandsplan
- Brandschutznachweis_BSN, nebst Anlagen
- Geländevermessung
- Baugrundgutachten
- Gründungsempfehlung
- Schallschutzgutachten
- Spartenpläne
- Genehmigungsbescheid

Nachfolgende Planungsleistungen sind vom AN zu
erbringen. Die Planungsleistungen
umfassen sämtliche Leistungen, die in Ergänzung der
hier vorliegenden Planung zur Erstellung
der Gebäude notwendig und erforderlich sind. Hierzu
gehören unter anderem:
- Sämtliche im Rahmen der Arbeitsvorbereitung
erforderlichen Ausführungs-, Werk-,
 Montage- und Detailplanungen gem. LPH 5 HOAI §34
Gebäude; §55 (TGA); §64 (TWP). Als
 Durcharbeitungsgrad wird mindestens erwartet:
- Grundrisse, Schnitte, Ansichten, Dachaufsicht M
1:100, M1:50
- Detailzeichnungen aller relevanten Anschluss- und
Verbindungspunkte (Dach, Sockel,
 Geschossdecken, Fensteranschlüsse etc.) M1:10
- Wandabwicklungen und Einrichtungsplan Sanitärräume M
1:100, M 1:50
- Deckenspiegel mit Darstellung Revisionsklappen,
Technischen Ein- und Aufbauten
 (Leuchten, Lautsprechern, etc.) M1:100, M1:50
- Erstellung der Ausführungsstatik
- Erstellung der Werk- und Montageplanung aller
Konstruktionen, inkl. aller Anschlüsse und
 statischer Nachweise für sämtliche Verbindungen
- Erstellung und Zusammenstellung von Unterlagen
(Pläne gedruckt und digital) und
 Materialien zur Bemusterung des Gebäudes bei AG und
Nutzer
- Erstellung und baubegleitende Fortführung eines
Bauzeitenplanes
- Erstellung eines Baustellenlogistik-Konzepts inkl.
Baustelleneinrichtungsplan
- Durchführen aller erforderlicher
Sachverständigen-Prüfungen und Koordinierung
- Erstellung der Revisions- und
Dokumentationsunterlagen nach Vorgaben des AG und
 Wartungskalender, einschließlich Abbau- und
Wiederaufbauhinweise/ -anleitung
- Beauftragung eines Sicherheits- und
Gesundheitskoordinators SiGeKo für die Bauphase,
 das Honorar übernimmt der AN.
-  Beweissicherung des baulichen Umgriffs,
einschließlich der betroffenen öffentlichen
  Verkehrswege, Nachbarliegenschaften und deren
Zufahrten

Vom Auftragnehmer sind, sofern erforderlich, alle
erforderlichen fachplanerischen und
gutachter- lichen Leistungen für das realisierte
Gebäude zu erbringen u.a. Leistung und
Nachweise für:
- Bauphysikalische Untersuchungen und Nachweise,
speziell Energieausweis nach GEG
- Vermessungsleistungen
- Trinkwasseruntersuchung

Die Ankündigung der Vorlage der Planung muss
mindestens 10 Werktage vor der Einreichung
erfolgen. Hinreichende Fristen zur Prüfung der
Unterlagen durch den AG sind vorzusehen (10
Werktage). Die Prüfung durch den AG erfolgt
hinsichtlich der Umsetzung der gestalterischen
und konstruktiven Entwurfsabsichten sowie der
allgemeinen Funktionalität des Gebäudes. Für
die fachtechnische Planung und Ausführung der
Konstruktion gem. den gültigen Gesetzen,
Normen und den allgemein anerkannten Regeln der
Technik ist der AN verantwortlich.

Die vorgelegten Planungsleistungen bedürfen der
schriftlichen Zustimmung durch den AG
innerhalb von 15 Werktagen. Am 16. Tag gilt die
Zustimmung als erteilt.

Alle Planungsinhalte, die aus der Zeichnung allein
nicht hervorgehen und die ein ausführender
Unternehmer unter Berücksichtigung seines Fachwissens
zur Ausführung seiner Leistungen
benötigt, sind durch detaillierte textliche
Beschreibungen zu ergänzen. Die zeichnerischen und
textlichen Darstellungen müssen so ausführlich und
aussagekräftig sein, dass sich weitere
mündliche Erläuterungen erübrigen.

Unstimmigkeiten in der Ausschreibung sind vom Bieter
unverzüglich anzumelden, bei
Widersprüchen zwischen FLB-Textteil und Zeichnungen,
ist der Text vorrangig zu
berücksichtigen.
Die Abstimmungs- und Koordinierungsaufgaben sind vom
AN zu erbringen.

Die Bauleistung ist pauschal und schlüsselfertig
anzubieten. Hierzu gehören unter anderem:
- Baustelleneinrichtung für die Ausführung der
gesamten Leistungen einschließlich
 Unterhaltung
- Verkehrsrechtliche Anordnungen einschl. deren
Beantragung, Einrichtung, Vorhaltung und
 Beseitigung, im notwendigen Umfang
- Bauzäune für die Ausführung der gesamten Leistungen
des AN, einschl. Sichtschutz zu den
 Nachbargrundstücken
-  Versetzen der vorhandenen Zäune in Teilbereichen
- Einmessung des geplanten Gebäudes
- Baumschutzarbeiten soweit erforderlich
- Erdarbeiten im umgebenden Bereich von bis 2m um die
Gebäudekanten, zzgl.
 Außenanlagen
- Herstellung der Gründung gem. Bodengutachten
- Versorgungsleitungen vom definierten Übergabe-/
Anschlusspunkt zum Gebäude, Anschluss
 an vorhandene Schächte bzw. Neuerstellung von
Schächten nach Vorgabe (siehe
 Leistungsbeschreibung TGA)
- Lieferung und Montage der Ver- und
Entsorgungsleitungen unterhalb der Fundamente und
 Bodenplatte inkl. Erstellung von Durchbrüchen (siehe
Leistungsbeschreibung TGA)
- Erstellung der Gründung und Bodenplatte gem. Planung
und Bodengutachten,
 sowie Gründungsempfehlung
- Fundamenterder für den Blitzschutz
- Trag- und Gebäudekonstruktion, Wände, Stützen,
Geschossdecke (Galerie),
 Dachkonstruktion in vorzugsweiser
Holzelementbauweise, Alternativen sind zulässig
- Dachabdichtung und -entwässerung, extensives
Gründach bzw. Blechdach zur Aufnahme
 PV
- Horizontale Abdichtung der Gründungsplatte
- Vertikale Abdichtung und Dämmung der Sockelbereiche
- Außenwände mit Wärmedämmung und ggfs. vorgehängter
Fassade
- Installationswände gem. TGA-Planung
- Außentüren und Fenster einschließlich Beschlägen
- Innenwände einschließlich fertiger Oberflächen und
- Bodenbeläge mit Fußleisten gemäß Raumbuch
- Estrich
- Keramische Fliesenbodenbeläge, keramische
Fliesenwandbeläge in WC-Räumen (Cradle
 To Cradle zertifiziert)
- Innentüren einschließlich Zargen und Beschlägen
- Unter- und Akustikdecken in den dafür vorgesehenen
Bereichen
- Gebäudetechnische Anlagen Sanitär, Heizung, Lüftung,
Elektro
- Sanitärobjekte Standardqualität
- Lieferung und Montage von Leuchten, inklusive
Außenleuchten
- Blitzschutz
- Schwachstromanlage
- Wiederherstellung der Flächen im Baufeld nach
Rückbau Baustelleneinrichtung
- Wiederherstellung der Außenanlagenflächen im
umgebenden Bereich von bis zu 2m um das
 Gebäude. Ein Vorbereiten für den weiteren
Geländeanschluss innerhalb der 2m um das
 Gebäude ist zu leisten, in Absprache mit Planer für
Außenanlagen
- Außenliegende Türbügel mit Türstoppern für die
Eingangstüren
- Außenanlage gemäß Planung mit Herstellung neuer
Ausfahrt
- Lieferung und Montage Raumbeschilderung inkl.
Abstimmung mit AG zur Beschriftung

Zur schlüsselfertigen Herstellung durch den AN gehören
ebenfalls:
- Die nicht ortsfeste, bewegliche Möblierung wie
Spinde und Bänke in den Umkleiden (Siehe
 Grundrisse)
- Lieferung und Montage von Ausstattungselementen für
WCs: Seifenspender, Rollenhalter,
 Papierkörbe und Handtuchhalter

Es sind Baufortschrittsberichte zu erstellen, ein
Bautagebuch zu führen und wöchentlich dem
jeweiligen AG-Vertreter des Einzelabrufes vorzulegen.
Der AN stellt die geeigneten Fachbauleiterinnen oder Fachbauleiter zur Koordination und
Durchführung der Baumaßnahme. Der
Fachbauleiter ist dem AG schriftlich und namentlich zu
benennen. Ein Wechsel ist dem
Auftraggeber ebenfalls schriftlich mitzuteilen. Der AN
stellt ebenfalls den projektverantwortlichen
Bauleiter. Dieser ist ebenfalls schriftlich und
namentlich zu benennen. Der AG stellt einen oder
mehrere von ihm benannte Vertreter zur
Qualitätskontrolle- und Sicherung vor Ort. Sollten
vorgefertigte Bauelemente zum Einsatz kommen, ist  vor
Auslieferung eine Werksbesichtigung
des AG durch den AN zu ermöglichen. Der Termin wird
dem AG frühzeitig benannt.

1.6  Dokumentations- und Revisionsunterlagen

Es sind regelmäßig alle Angaben und Unterlagen der
vertraglichen Leistung für alle am Bau
Beteiligten durch den AN vorzulegen, die ein
vollständiges Controlling durch den AG
ermöglichen.
Darüber hinaus können weitere Unterlagen durch den AG
abgefragt werden, zum Beispiel:
- Protokolle aller Abstimmungstermine
- Aktuelle Bautenstandsberichte ("Soll-Ist-Vergleich")
- Erläuterungsberichte zu allen Planungs- und
Ausführungsphasen
- Protokolle über die Koordination der Planungs- und
Baubeteiligten
- Aktualisierte Bauzeitenpläne
- Protokolle zu den Bemusterungsterminen (s. Kapitel
3.4)

Vier Wochen vor der VOB-Abnahme der Leistungen ist die
Dokumentation als Vorabzug in
1-facher Ausfertigung in digitaler Form zu Prüfung dem
AG zu übergeben.

Nach erfolgreicher Prüfung und Vervollständigung
werden die kompletten Revisionsunterlagen
digital auf Datenträger als pdf/dwg/Excel-Dateien dem
Auftraggeber 14 Tage vor Abnahme
überreicht.

Die Übergabe der geprüften Dokumentation ist
Abnahmevoraussetzung.

Die Dokumentationsunterlagen enthalten folgende
Unterlagen und Informationen:
- Sämtliche Zeichnungen des realisierten Gebäudes mit
den zur Ausführung gekommenen
 Konstruktionen, Materialien und Fabrikaten
- Technische Merkblätter für die verbauten
Materialien/ Produkte
- Prüfzeugnisse und Zulassungen (z.B. bauaufsichtliche
Zulassungen)
- Herstellerbescheinigungen
- Übereinstimmungs-/ Konformitätserklärungen
- Fachbauleiter-/ Fachunternehmererklärung
- Betriebsanleitungen und Gebrauchsanweisungen
- Bedienungs- und Wartungsvorschriften der eingebauten
Bauteile einschl. Wartungsverträge
- Ersatzteillisten
- Sachverständigenprotokolle, - abnahmen - sofern
erforderlich
- Pflege- und Wartungsanleitungen und -pläne
- Gewährleistungsbescheinigungen
- Erstellung Gewährleistungskalender und Übergabe mit
Dokumentation

1.7 Vergütung

Die vom AN zu erbringende vertragliche Leistung wird
durch den angebotenen
Pauschalfestpreis abgegolten. Durch den
Pauschalfestpreis sind auch diejenigen Leistungen
abgegolten, die in den Vergabeunterlagen nicht bzw.
nicht ausdrücklich genannt sind, jedoch
erforderlich sind, um den durch den Vertrag und die
Vertragsbestandteile bestimmten
Vertragszweck schlüsselfertig zu verwirklichen.

Der Bieter hat den Pauschalfestpreis nach
Leistungsbereichen gemäß seiner Kalkulation
aufzugliedern. Der AN übernimmt das
Mengenermittlungsrisiko. Mit dem Pauschalfestpreis sind
deshalb insbesondere auch alle Mengen und Massen der
zu erbringenden Teilleistungen
abgegolten.

1.8 Zahlungsplan und -modalitäten gem. VOB

Der AN legt einen Zahlungsplan auf Basis des
Baufortschritts bzw. der geplanten
Zwischentermine vor.
Die Zahlungen werden entsprechend des jeweiligen
Baufortschritts freigegeben. Zahlungen für
die Leistungen und Vorleistungen, die außerhalb der
Baustelle, z.B. im Werk erbracht werden,
müssen dokumentiert und zur Zahlungsaufforderung
vorgelegt werden.

1.9 Gewährleistungsfristen

Gewährleistungsfrist für die Bauleistungen abweichend
der VOB  5 Jahre (Verzeichnis mit den
Fristen erstellt der AN). Gewährleistungsfrist für die
Planungsleistungen gem. BGB.

1.10 Sonstige Bedingungen

Der Bieter hat vor Auftragsvergabe die örtliche
Beschaffenheit der Baustelle bezüglich
Baustellen- einrichtung, Baustofflagerungen,
Arbeitsmöglichkeiten, Zufahrts-, Verkehrs- und
Beförderungs- verhältnisse zu überprüfen.
Die Höhen für OKFF s. Entwurfs-/Genehmigungsplanung.
Die Höhe OKFF ist so zu gestalten,
dass die Zugänge zu den Eingängen barrierefrei zu
erschließen sind (Höhenunterschied max.
2cm). Der AN ist allein verantwortlich für die
Einhaltung der Maßangabe. Die Höhenlage des
Gebäudes ist vom AN so herzustellen, dass die
Flächenentwässerung um das Gebäude sowie
die fachgerechte Abdichtung der erdnahen Bauteile
gegen Wasser entsprechend dem
Baugrundgutachten sichergestellt ist (Siehe Anlagen).

*Hinweis*
2.1 Bestandsbetrieb

Vor Baubeginn sind die jeweiligen Nutzungszeiten des
bestehenden Feuerwehrhauses zu
ermitteln.
Die Baumaßnahme erfolgt im direkten Anschluss an den
Bestand, deshalb ist die Ausführung
mit den Belangen der Nutzer abzustimmen. Mögliche
Einsätze durch die FF Poppenricht, dürfen
zu keiner Zeit gestört bzw. behindert werden. Dies
gilt 24/7.
Nutzer- und Baustellenverkehr müssen voneinander
getrennt werden. Die Zufahrtsmöglichkeiten
der Anwohnergrundstücke muss jederzeit gewährleitet
sein.

Anlieferungen für die Baumaßnahme werden grundsätzlich
nicht von der FF Poppenricht oder
sonstigen Nutzern angenommen, quittiert, gelagert oder
Ähnliches.

2.2 Lärmintensive Arbeiten

Stark lärmintensive Arbeiten sollen möglichst
wochentags vor 18 Uhr ausgeführt werden.

2.3 Erschließung und Sicherung der Baustelle

Die Erschließung der Baustelle erfolgt vom Zugang
Rosenberger Straße/St. Michael-Straße.
Die Position der Bauzäune zum Abgrenzen der Baustelle
und der Zufahrt muss mit dem AG
abgestimmt werden.
Vollumfängliche Erstellung einer funktionierenden
Baustellenzufahrt (einschl. Überwindung von
Höhenunterschieden und damit einhergehenden
Erdarbeiten, Rückbau von Bordsteinen,
Zäunen, Toren, Wurzeln, etc.) sowie Angabe der
erforderlichen Maßnahmen, welche durch den
AG erbracht werden müssen (Beseitigung von Bäumen und
Anlagen - nur oberirdische
Beseitigung), zur Sicherstellung einer für den AG
wirtschaftlichen Lösung. Eine erforderliche
Gehwegüberfahrt sowie die Zuwegung zur Baustelle für
Schwerlastfahrzeuge werden vom AN
hergestellt, soweit notwendig. Die Geländezufahrt ist
gegen unberechtigtes Befahren zu sichern.
Nach Arbeitsende ist das Tor zu verschließen. Ein
Übergang für Fußgänger muss auch während
der Baumaßnahme ermöglicht werden.

*Hinweis*
3.1 Baubeschreibung, Bauweise und Konstruktion

Die Nutzung des Neubaus im Erdgeschoss umfasst einen
Flurbereich als Bindeglied zwischen
Neu- und Altbau, einen Großraum mit leichter
Abtrennung als Umkleidebereich für Damen und
Herren, je einen Sanitärbereich (männlich/weiblich)
mit Dusche/WC/WB  ein
Kommandantenzimmer mit Fenster und Türe zur
Fahrzeughalle und die Fahrzeughalle für 2
Fahrzeuge. Als offene Galerie soll über den
Sanitäranlagen eine Lagerbühne errichtet weden.
Der Zugang erfolgt über die Fahrzeughalle mittels
einer Industrietreppe. Das Raumprogramm
gliedert sich wie folgt:
- Hahrzeughalle  126,51 m²
- Flur gesamt  14,46 m²
- Umkleideraum M/W  54,06 m²/18,45 m²
- Sanitäranlage M/W  5,53 m²/5,85 m²
- Kommandant  9,20 m²
- Bühne/Lager  28,76 m²

Insgesamt umfasst der Bau die Maße von ca. 22,90 m auf
12,05 m. Die Außenmaße gemäß der
vorliegenden Genehmigungsplanung  müssen zwingend
eingehalten werden. Veränderungen
der Innenraummaße, sind mit dem AG im Vorfeld
abzustimmen und dürfen ohne vorherige
Zustimmung nicht in die Kalkulation einfließen.

Vorab bauseitig durch den AN zu erbringen:

Beseitigung von Hindernissen, Sicherung und Verwahrung
von Ver- und Entsorgungsleitungen,
Einmessung der Hauptachsen sowie Übergabe bautechnisch
geprüfter Gründungspläne.
Als Kalkulationsgrundlage ist vom AN eine Gründung
gem. Bodengutachten und statischen
Erfordernissen zu wählen. Sollte eine Abweichende
Gründung nach statischem System des AN
und den konkreten Gründungsanforderungen gewählt
werden, ist diese bekannt zu geben. Das
Baugrundrisiko trägt der AN. Für die Gründung sind die
Baustelleneinrichtung, Aufbau und
Vorhaltung der erforderlichen Geräte und Maschinen,
Baustellenräumung vom AN vorzusehen
und einzukalkulieren.

Für die Erstellung des Angebots ist das Bodengutachten
sowie folgende Angabe zu beachten:
Baukonstruktiv werden folgende Vorgaben gemacht:
- Gründung auf mantelverpressten, duktilen
Gusspfählen, (wirtschaftlichere Alternativen sind
 zugelassen)
- Bodenplatte aus Stahlbeton
- Wände in Holzrahmenbauweise/Massivholz oder nach
Wahl des AN
- 2 Pultdachkonstruktionen mit extensiver
Dachbegrünung sowie Blechdach für
 PV-Anbringung
- Alle Verbindungen und konstruktiven Details gem. des
vom AN gewählten Systems bzw.
 nach Herstellervorschrift
- Alle Übergänge zwischen den Raumzellen bzw.
-elementen an Wand, Decke und Boden sind
 fugenlos auszuführen
- Fassaden als hinterlüftete Fassaden (Faserzement
oder HPL), nach Wahl des AG
- Zu- und Abluftspalte der Hinterlüftungsebene sind
mit Insektengittern auszustatten, Farbe
 nach Wahl des AG

3.2 Raumprogramm, Konstruktion- und Systemanpassungen

Das Raumprogramm sieht die Errichtung von ungefähr
263m² NGF (EG/OG) für das
Bauvorhaben vor. Die Grundrissanordnung und die
Raumgrößen sind möglichst unverändert
umzusetzen.
Um das Gebäude der jeweiligen Systemgröße bzw. der
systemabhängigen Konstruktionsart
anzupassen sind geringfügige Anpassungen der
Achsabstände und Innenmaße möglich.
Insbesondere die Fenster- und Türabmaße sind durch den
AN auf ein für ihn gültiges
Standardformat zubringen, die dargestellten
Planungsmaße sind Orientierungswerte. Die finale
Entscheidung hierzu obliegt dem AG.

Genehmigungsrelevante Änderungen gegenüber der
genehmigten Planung, sind unzulässig.

Bei der Materialwahl sind vorzugsweise ökologisch
unbedenkliche Baustoffe innen und außen
einzusetzen, die möglichst schadstofffrei oder
zumindest schadstoffarm sind. Positiv bewertet
wird die Verwendung von Re-Use-Materialien oder Cradle
To Cradle zertifizierten Materialien.

Die systemabhängige konstruktive Lösung ist
skizzenhaft in Form von Grundrissen, Schnitten
und Ansichten M1:100, M1:50, darzustellen. Es sind die
Raumgrößen- und Abmessungen,
Gebäude- abmessungen, Geschoss- und Gebäudehöhen sowie
die Gründung und
Konstruktionsart inkl. statisch notwendiger Elemente
leicht erkennbar darzustellen.

Die möglichst genaue räumliche Umsetzung des
vorgegebenen Raumprogramms sowie der
architektonischen und gestalterischen
Entwurfsabsichten gem. vorliegenden
Planungsunterlagen ist unter Beachtung von
Standardmaßnahmen erwünscht.

3.3 Barrierefreiheit

Es ist mindestens ein barrierefreier Zugang
herzustellen.

3.4 Bemusterung

Die Elemente der wasserfesten Hülle (Dach/ Anschlüsse/
Fassade/ Fensterelement und
Außentüren) sowie sämtliche Elemente des Innenausbaus
werden nach Vorgaben des AG bzw.
bemustert. In jedem Fall sind im Bereich Hochbau
folgende Bauteile zu bemustern:
- Oberfläche von Böden (Keramikfliesen,
sporttauglicher Boden, Beschichtungen)
- Oberflächen Innenwände und -Decken
- Sockelleiste (Keramikfliesen)
- Farben (Fassaden, Wände, Stahlbauteile, etc.)
- Fassadenmaterialien (mit Nachhaltigkeitszertifikat)
- Fenster und Türen (Oberflächen, Farben, Beschläge,
Drücker, etc.)
- Ausstattungsbauteile (Schilder, Abstreifmatten,
WC-Ausstattung)
- Fensterbänke
- Tischlerarbeiten

Der AN hat mindestens zwei gleichwertige Alternativen
je Bauteil vorzustellen. Für die
Sanitärobjekte, Tür- und Fensterbeschläge und -griffe
sind Standard-Ausführungen zu wählen.

Die Bemusterungen müssen vom AN zeitlich so geplant
werden, dass sie vor den Nachunternehmervergaben der entsprechenden bemusterten Gewerke
stattfinden und abgeschlossen
werden bzw. die geplanten Ausführungsfristen durch
Lieferzeiten etc. nicht beeinträchtigen
werden.
Die Entscheidung über die vom AN vorgeschlagene
Farbauswahl liegt immer beim AG und/
oder dessen Vertretern. Vom AN ist eine vollständige
Bemusterungsliste mit aussagekräftigen
Produkt- bezeichnungen vorzulegen. Anzahl und Art der
vorzulegenden Muster ist u.a. bei der
Beschreibung der jeweiligen Bauteile aufgeführt.

Angaben über die Bemusterung von Bauteilen für die
Technische Gebäudeausrüstung siehe
Funktionale Leistungsbeschreibung TGA KG400.

3.5 Maßnahmen zur Terminsicherung

Sämtliche Maßnahmen zur Sicherung der vereinbarten
Termine für Planung, Bau, Abnahme,
etc. gehören zu den Leistungen des AN. Hierzu gehören
auch die Maßnahmen und damit
verbundenen Kosten für Arbeitsgenehmigungen außerhalb
der normalen Arbeitszeiten - diese
sind jedoch auf Grund der umliegenden Wohnbebauung
möglichst zu vermeiden.
Der AN ist verpflichtet, neben den Grobterminplänen
ausführliche Detailterminpläne für nachfolgende Einzelbereiche zu erstellen:
- Terminplanung der Ausführungs- und Detailplanung
- Terminplanung zur Bauausführung über alle Gewerke
- Bemusterungsterminplan
- Entscheidungsterminplan
- Abnahmeterminplan

3.6 Brandschutz (s. Brandschutzgutachten)

Der Bau ist in Gebäudeklasse 3 einzuordnen. Geltende
Brandschutzvorschriften sind nach dem
aktuellen Stand zu gewährleisten. Vor der Ausführung
sind dem AG sowie den beteiligten
Behörden, Prüfingenieuren und Sachverständigen soweit
erforderlich, die gültigen Zulassungen,
Prüfzeugnisse und Zustimmungen im Einzelfall
vorzulegen. Die brandschutztechnische
Begleitung der Bauaus- führung in Form von Prüfen der
prinzipiellen Übereinstimmung mit der
Brandschutzplanung sowie die Konformitätsbescheinigung
ist Leistung des AN. In der
Konformitätsbescheinigung ist zu bestätigen, dass die
brandschutztechnische Ausführung allen
öffentlich-rechtlichen Anforderungen sowie den
Anforderungen der Baugenehmigung entspricht.

Sämtliche Pläne und Dokumente sind in digitaler Form
zusätzlich in CAD sowie im Format PDF
zu übergeben.

3.7 Umweltschutz und Materialökologie

Sämtliche Baustoffe sind in Hinsicht auf die Schonung
der Umwelt, Ressourcenschutz,
Müllvermeid- ung, Umweltverträglichkeit und
Nachhaltigkeit auszuwählen. Insbesondere das
Cradle-to-Cradle (C2C) - Konzept und C2C-zertifizierte
oder Re-Use-Baumaterialien sind in
diesem Bauvorhaben in Abstimmung mit dem AG
anzuwenden. Es ist ein Nachweis der
Materialökologie zu den verwendeten Baustoffen zu
liefern (bspw. C2C-zertifizierte Materialien).

Regionale Produkte (z.B. Baustoff Holz) sind zu
bevorzugen.

Folgende Materialanforderungen sind einzuhalten und
müssen gleich- oder höherwertig
nachgewiesen werden:
- Es dürfen nur Schalöle oder Trennmittel mit GISCODE
BTM 10 eingesetzt werden
- Für Abdichtungen und Dickbeschichtungen dürfen nur
Voranstriche, Sperranstrich und
 Dickbeschichtungen auf Basis von
Bitumenemulsionsmassen mit dem GISCODE BBP 10
 eingesetzt werden
- Es dürfen nur Dämmprodukte frei von halogenierten
Treibmitteln verwendet werden
- Für Grundierungen, Voranstriche, Spachtelmassen und
Bodenbeläge gelten EMICODE
 EC1/EC1plus/ EC1plus-R der RAL-ZU 113
- Für Sperranstriche, Estrichharze, Abdichtungen unter
Fliesen und Platten gelten
 GISCODE D1, RE0, RE1, RU0,5, RU1 oder EMICODE EC1
- Beschichtungsstoffe für mineralische Oberflächen im
Außenbereich sind nur zulässig,
 wenn dies wasserverdünnbare Produkte gem. aktueller
Decopaint RL<40g/l erfüllen
- Beschichtungen auf überwiegend mineralischen
Untergründen müssen lösemittelfrei
 und weichmacherfrei nach Vdl-RL01 sein
- Montageschäume sind nicht zu verwenden
- Für flammenhemmend ausgerüstete Bauprodukte gilt CPs
und TCEP <0,1%
- Montageklebe- und Dichtstoffe an Fassade, Fenstern
und Außentüren sind nur zulässig
 als Chlorparaffine und VOC <1% oder EMICODE EC/1
EC1plus, EC1-R/EC1plus-R
- Für Holzbauteile ist der Holzschutz nur konstruktiv
nach DIN 68800-2 oder durch natürliche
 Dauerhaftigkeit nach DIN EN 350-2 zu erbringen
- Der Holzschutz an außenliegenden Holzbauteilen ist
bei GK2 nur konstruktiv nach DIN
 68800-2 zu erbringen.
- Im Innen- und Außenbereich ist kein chemischer
Holzschutz anzuwenden
- Mineralfaserdämmstoffe dürfen ausschließlich auf
Basis biolöslicher Fasern mit RAL
 Gütezeichen 388 eingesetzt werden
- Für Kunststofffolien an Dach und Gründung sind nur
Folien mit einem Blei- und
 Zinngehalt von <0,1% einzusetzen
- Für Erzeugnisse aus Kunststoffen für z.B. Außenwand-
und Dachabdichtungen oder
 Wandbekleidungen sind nur Weichmacher mit SVHC <0,1%
einzusetzen
- Für Beschichtungen auf nicht mineralischen
Untergründen gilt VOC <100g/l oder
 RAL-ZU 12a nachzuweisen
- Bei nichttragenden Metallbauteilen wie
Metallunterkonstruktionen, Zargen,
 Aluminiumtüren, Fassadenelementen, etc. gilt
wasserverdünnbare Produkte <140g/l,
 Ausnahme für Metalliceffektlacke <300g/l Kategorie
A/d nach RL 2004/42/EG
- Für reaktive PU-Produkte zur Beschichtung von
mineralischen Oberflächen von
 Boden, Decke und Wandaufbauten gilt mindestens
GISCODE PU10 nachzuweisen
- Bei PMMA-Beschichtungen für Boden- und
Flüssigkunststoffe ist mindesten RMA10
 nachzuweisen
- Für Epoxydoberflächenbeschichtungen von Boden,
Decken und Wand gilt mindestens
 GISCODE RE01, RE1 nachzuweisen
- Bei EP-/ PU-Grundierungen und Beschichtungen für
Boden- und Wandflächen mit
 speziellen Anforderungen gilt min. GISCODE
PU10/40/60, RE0, RE1 nachzuweisen
- Für Biozid und flammenhemmend ausgerüstete
Bauprodukte im Bereich Holzschutz,
 Holzwerkstoffe und Dämmstoffe gilt Bor <0,1%
- Bei werkseitig beschichteten Metallbauteilen wie
Fassadenelementen, Türen, etc. ist
 kein Einsatz von Blei-, Cadmium und
Chrom-VI-Verbindungen vorzusehen.
 Feuerverzinkungen gelten nicht als Beschichtung im
Sinne der Bewertung
- Holzwerkstoffe sind mit FSC bzw. PEFC-Zertifizierung
zu wählen
- Für Natursteine ist eine CE-Kennzeichnung aus der EU
nachzuweisen. Ebenso der
 Nachweis der Einhaltung der ILO-Kernarbeitsnormen

Folgende Dokumente sind als Nachweise der geforderten
Qualität der Baustoffe und
Bauprodukte rechtzeitig vor Ausführung und Bestellung
durch den AN einzureichen bzw.
nachzuweisen:
- Sicherheitsdatenblätter
- Technische Informationen
- Umweltdeklarationen, Zertifikate
- Herstellererklärungen zu Inhaltsstoffen und
Rezepturbestandteilen
- Flächenangabe des eingesetzten Produkts in m² und
ggf. Materialdicke

Nachweise und Zertifikate müssen aktuell sein.
Produktänderungen während des Bauprozesses
sind anzuzeigen und die Nachweise entsprechend neu
vorzulegen. Die Verantwortung der
Produkt- einhaltung liegt allein beim AN.

3.8 Wärmeschutz und GEG 2020

Für das Gebäude ist der Mindest-Standard nach GEG in
der aktuellen Fassung zu realisieren.

3.9 Sicherheitsanforderungen allgemein

Die Vorgaben der GUV 205-008-2016 sind einzuhalten.

3.10 Mindest- und Richtmaße

Türmaße
- Das Mindestmaß im Lichten darf an keiner Stelle
unterschritten werden
- Durchgangsbreite der Türen min. 100cm
- Türhöhen min. 210cm - 260 cm (gemäß
Architektenplänen)

### Titel 01 KG 200 Herrichten und Erschließen

**Ausführungsbeschreibung 0001 Ausführungsbeschreibung**
*Ausführungsbeschreibung*
Die Beschreibung der KG 200 dient zur grundsätzlichen
Information über die öffentliche und nichtöffentliche
Erschließung auf dem Gelände der Feuerwehr.
Gegebenenfalls
anfallende Kosten für die öffentliche Erschließung
(Gebühren,
Baukostenzuschüsse) sind im Angebotspreis nicht zu
berücksichtigen. Die erforderlichen Leistungen durch
den
Auftragnehmer (AN) werden in den nachfolgenden
Beschreibungen der KG 400 beschrieben und sind durch
den
AN anzubieten und auch auszuführen (gegebenenfalls mit
Hilfe
von Nachunternehmern).

**01.001 KG 210 Herrichten des Baufeldes**
KG 211 Sicherungsmaßnahmen

Der die Baustelle begrenzende Umgriff darf durch die
Baumaßnahmen nicht beschädigt werden. Das Baufeld ist
mit
einem 2 m hohen Bauzaun abzugrenzen. Es ist ein
verschließbarer Zugang / zufahrt zu gewährleisten.

KG 213 Altlastenbeseitigung

Es sind keine Altlasten auf dem Grundstück bekannt.
Sollten
widererwartend Altlasten während der Baumaßnahme
angetroffen werden, ist der AG unverzüglich zu
unterrichten.
Abzufahrendes Bodenmaterial ist in Haufwerken auf der
Baustelle aufzusetzen und gemäß
Ersatzbaustoffverordnung
Prüfen zu lassen. Eventuelle Entsorgungskosten, bei
nicht
wieder zu verwendendem Material, trägt der AG nach
gesondertem Nachweis durch den AN.
Menge: 1,000 psch

**01.002 KG 220/230 Öffentliche / Nichtöffentliche Erschließung**
Schmutzwasser

Die Beschreibung der KG 220/230 dient zur
grundsätzlichen
Information über die öffentliche und nichtöffentliche
Erschließung auf dem Gelände der Feuerwehr.
Gegebenenfalls
anfallende Kosten für die öffentliche Erschließung
(Gebühren,
Baukostenzuschüsse) sind im Angebotspreis nicht zu
berücksichtigen. Die erforderlichen Leistungen durch
den
Auftragnehmer (AN) werden in den nachfolgenden
Beschreibungen der KG 400 im Kapitel 5 beschrieben und
sind
durch den AN anzubieten und auch auszuführen
(gegebenenfalls mit Hilfe von Nachunternehmern).

KG 221 Abwasserentsorgung

Schmutzwasser
Der Neubau wird eigens an das bestehende
Mischwasser-Ortskanalnetz angeschlossen (siehe
Genehmigungsplanung Entwässerung).  Die Entwässerung
erfolgt als Freispiegelentwässerung. Gemäß der
vorliegenden
Planung besteht der Ortskanal aus einer Leitung Beton
D 400.
Hier ist im oberen Drittel anzuschließen.  Die hier zu
kalkulierenden Leistungen beinhalten die Errichtung des
Revisionsschachtes MW bis hin zum Anschluss an den
bestehenden Ortskanal.

Anbindung Schmutzwasser
Verlegung von Kunststoff-Rohrleitung DN 150 zur
Ableitung von
fäkalienhaltigem Schmutzwasser sowie
Niederschlagswasser
(MW). Verlegung der Rohrleitung senkrecht zur geplanten
Gebäudekante, auf kürzestem Weg zum Ortskanal mit
anschließender Querung des Gehsteigs und der
Bushaltestelle
zur Anbindung an den Bestandskanal.

Leistung
Kunststoff-Rohrleitung, erdverlegt, einschl. Form- und
Verbindungsstücke Schacht DN 1000, Beton, mit
Abdeckung,
Tiefe 1,2 m bis 2,0 m, Anschlüsse für Schmutzwasser und
Regenwasser, offenes Gerinne,
Rohrgraben erstellen, einschl. Verfüllen und
Verdichten, Tiefe
1,2 m bis 2,0 m, mit Rohrauflager aus Sand und Warnband
Öffnen der Fahrbahn- und Wegedecke, Bordsteine etc.
einschl.
Wiederherstellen und Klärung der Sperrung,
einschl. sämtlicher Verbindungsbauteile, einschl.
Koordination Sperrung der MW-Nutzung im Bestand sofern
erforderlich

Angebotene Fabrikate (Hersteller/Typ)

Verrohrung: .............

Regenwasser
Die Ableitung des anfallenden Niederschlagswassers von
den
Dachflächen und der Zufahrtsrinne wird über
außenliegende
Fallrohre, über Regenrohrsanfänge und erdverlegte
Kunststoff-Leitungen erfolgen.
Für die Regenentwässerung sind in dieser FLB
nachfolgende
KG vorgesehen.

KG 222 Wasserversorgung

Das Bestandsgebäude verfügt bereits über einen
Wasseranschluss aus dem öffentlichen Netz.
Hinsichtlich einer
öffentlichen Erschließung sind hier keine Leistungen zu
erbringen. Das Leizungsnetz ist jedoch auf den Bedarf
der
Feuerwehr hin zu prüfen.

KG 223 Gasversorgung

Für das Feuerwehrgerätehaus ist keine Gasversorgung
vorgesehen.

KG 224 Fernwärmeversorgung

Das Gelände ist nicht an ein Fernwärme-Netz
angebunden. Die
Wärmeerzeugung erfolgt auf dem Gelände der  Feuerwehr.
Die
Planung sieht folglich den Einsatz einer
Luft-Wärmepumpe vor.

KG 225 Stromversorgung

Aktuell ist seitens des AG die Umverlegung der
vorhandenen
Trafostation auf dem Grundstück geplant. Es wird
momentan
geprüft, ob dieses Kabel unter Berücksichtigung der
benötigten
elektrischen Anschlussleistung genutzt werden kann.
Sollte die
erforderliche Anschlussleistung der Feuerwehr zu hoch
sein, ist
ein neuer Anschluss zu legen. Ein neuer Anschluss von
der
zukünftigen Trafostation in den zukünftigen
Technikraum im
Bestandsgebäude ist vorgesehen. Die Koordination
zwischen
des Energieversorgers ist vom AN zu übernehmen und in
die
Preise einzukalkulieren.

KG 226 Telekommunikation

Leistungen dieser KG sind nicht erforderlich
Menge: 1,000 psch

### Titel 02 KG 300 Bauwerk und Konstruktion

**Ausführungsbeschreibung 0002 Ausführungsbeschreibung**
*Ausführungsbeschreibung*
Leistungsbeschreibung Hochbau und Erdarbeiten
Das Baugrundstück wird dem AN zum abgestimmten Beginn
der Bauausführung zur Verfügung gestellt. Ab diesem
Termin
trägt der AN die Verkehrssicherungspflicht für das
Baugrundstück und insbesondere die Pflicht, es vor
unbefugtem
Betreten zu schützen

14 Tage vor Abnahme ist vom AG gemeinsam mit dem AN
eine
Vorbegehung zur ersten Mängel- aufnahme durchzuführen.
Zu
diesem Termin muss eine Baureinigung (besenrein)
erfolgt sein.

Die bei dieser Begehung festgestellten Mängel und
Restarbeiten werden protokolliert und bis zur Abnahme
vom AN
beseitigt. Zum Termin der Abnahme muss eine weitere
Baufeinreinigung des gesamten Gebäudes erfolgt sein.

Im Abnahmeprotokoll festgehaltene Mängel und/ oder
Restarbeiten werden bis zur Übergabe an den Nutzer
beseitigt,
eine erneute Baufeinreinigung ist vor der Übergabe
durchzuführen. Die Reinigungs- arbeiten beinhalten
sämtliche
Bauteile innen und außen.

KG 300 Bauwerk und Konstruktion

Im Rahmen der Angebotsabgabe ist vom AN ein
(Logistikkonzept) Bauablaufkonzept zu erstellen, dass
im
Wesentlichen alle notwendigen standortbezogenen
logistischen
Gegebenheiten einschließt und umfassend erläutert. Das
Konzept sollte die Durchführung der Baumaßnahme
beschreiben, darunter Anlieferung, Durchführung der
Anlieferung und Montage der Elemente und sonstiger
Baustoffe,
ggf. Nutzung von externen temporären Lagerflächen
außerhalb
des Baugrundstücks (z.B. für Zwischenlagerung),
Aufstellung
Container für Belegschaft und Lagerung Material,
Zuwegung
und Trennung Baustellenverkehr vom Nutzerverkehr, usw.

Ein Baustelleneinrichtungsplan ist vom AN zu erstellen
und mit
dem Auftraggeber und den Nutzern abzustimmen und
freizugeben. Standortabhängig wird eine
Baustelleneinrichtungsfläche zur Verfügung gestellt.
Die Kosten
für die gesamte Baustelleneinrichtung sind in den
Gesamtpreis
einzukalkulieren. Für den Baustellenbetrieb wird
ausdrücklich
auf die Einhaltung der gesetzl.
Regelungen insbesondere zur Staubvermeidung, zum
Lärmschutz, zur Abfallvermeidung und zum
Grundwasserschutz
verwiesen.

Das Heranführen von Baustrom und Bauwasser ist Sache
des
AN, die Kosten des Verbrauchs trägt der AG. Mögliche
Anschlusspunkte sind den beigefügten Plänen zu
entnehmen.
Die Befahrbarkeit mit Schwerlastverkehr ist
standortabhängig zu
prüfen.

Lager- und Arbeitsplätze sind innerhalb des zur
Verfügung
gestellten Baufeldes vorzusehen. Außer- halb der
ausgewiesenen Baustelleneinrichtungsflächen ist das
Lagern
von Baumaterialien und das Abstellen von Baugeräten und
Fahrzeugen nicht gestattet.

Der AN ist verpflichtet, für die gesamte Dauer der
Baustelle eine
der Art und dem Umfang entsprechende sachverständige,
deutschsprachige technische Aufsicht (Bauleiter,
Montageleiter,
Poliere) zu stellen. Der benannte
projektverantwortliche
Bauleiter ist für die gesamte Dauer der Baustelle mit
der
Überwachung der Bauausführung zu betrauen. Ein Wechsel
des Bauleiters ist dem AN schriftlich anzuzeigen.

Der AN hat die Überwachungstätigkeit so auszuüben, dass
sämtliche Bauleistungen mangelfrei und vertragsgerecht
ausgeführt werden. Die Vorort-Präsenz des AN im
erforderlichen Maß ist zu gewährleisten.

Das Herstellen, Vorhalten und Entfernen der notwendigen
Arbeitsgeräte, Kräne, Abdeckungen, Absperrungen etc.
sowie
Schuttabfuhr sind Teil der vom AN zu erbringenden
Leistung.
Lieferung und Vorhalten von Aufenthalts-, WC-, Wasch-
und
Materialräumlichkeiten ist Teil der vom AN zu
erbringenden
Leistung.

Die Aufstellung eines Büro- und Lagercontainers durch
den AN
ist, wenn benötigt, mit dem AG abzustimmen. Eine
Doppelnutzung des Aufenthaltscontainers ist
gegebenenfalls
möglich.

Der AN hat für Verschluss und Bewachung seiner Geräte,
Baustoffe, Container, etc. selbst Sorge zu tragen.
Eine Haftung
für am Bau lagernde Materialien, Geräte, usw. und
fertige
Leistungen übernimmt der AG bis zur vollständigen
Abnahme
des schlüsselfertigen Gebäudes nicht.

Alle vom AN einzubauenden Gegenstände sind unverzüglich
unter Verschluss zu nehmen und gegen
Witterungseinflüsse,
Beschädigungen, Diebstahl usw. durch den AN zu
schützen.
Der Bau ist insgesamt und in seinen Einzelteilen vor
schädigenden Witterungseinflüssen zu schützen.

Der AN hat bis zur schlüsselfertigen Übergabe des
Gebäudes
an den Bauherren für die ständige Reinhaltung der
Gebäude
und des Baugeländes Sorge zu tragen. Müll und Abfälle
sind
zügig von der Baustelle zu schaffen.
Wohnunterkünfte für Belegschaftsmitglieder des AN auf
der
Baustelle sind nicht zugelassen. Eventuelle notwendige
Baubeheizung ist Leistung des AN.

Für die Bauzeit ist ein Bauschloss in die Zugangstüren
einzubauen - drei Schlüssel soll die Bauleitung des AG
erhalten.
Alternativ sind ausreichend sichere Zahlenschlösser zu
montieren.

Die Baustelle ist durch den AN umlaufend mit einem
Bauzaun
(Stahlgitterzaun, Höhe 2m, mit verschraubten
Elementen) zu
umschließen. Der Bauzaun wird während der gesamten
Bauzeit
vorgehalten, ggf. nach Erfordernis geändert,
demontiert und
nach Abschluss der Baumaßnahmen abgefahren. Der Bauzaun
muss stets geschlossen und dicht sein. Zur
Erschließung wird
ein Tor mit Kette und Schloss montiert. Ausdrücklich
werden
Elemente mit oben oder seitlich offenstehenden
Stahlstäben
nicht toleriert.Zu den Nachbargrundstücken ist ein
geeigneter
Sichtschutz anzubringen.

Vom AG zu bestimmende Eingänge/ Zufahrten sind
freizuhalten, ggf. sind Wegetrennungen/ Schleusen
einzukalkulieren. Als Kalkulationsgrundlage ist der
Bauzaun mit
einer Gesamtlänge von 120m anzunehmen.

**02.001 KG 310 Baugrube**
Erdarbeiten
Der AN übernimmt im Bereich Erdarbeiten u.a. folgende
Leistungen:

Rückbau und ggf. Entsorgung von Belagsflächen
(Oberboden,
Pflasterflächen) gemäß Bestandsplänen im Bereich der
Bohrpfähle und der geplanten Bodenplatte.

Leistungen und Schnittstellen Landschaftsbau
Herzustellen ist der Bereich von 2m umlaufend um das
Gebäude durch den AN
Menge: 1,000 psch

**02.002 KG 320 Gründung**
Gründung
Herstellung der Gründung auf duktilen Gusspfählen,
Bemessung und Ausführung gem. Statik und
Bodengutachten
Tragfähigkeitsnachweis über Belastungsversuche vor Ort
zu
erbringen
Fachgerechtes Einführen von Leitungen und Medien gem.
TGA-Plänen, vorsehen von Durchbrüchen
Fundamenterder und Blitzschutzeinrichtungen siehe
Leistungsbeschreibung TGA

Bodenplatte als Ortbetonbodenplatte gem. vom AN zu
erstellender Statik, Anforderungen GEG, Bauphysik und
Leitdetails, ggfs. Betonkernaktivierung für eine
Fußbodenheizung siehe KG 400

Nebenleistungen
Unfallsicheres Abdecken sämtlicher
Installationsöffnungen
etc.
Herstellen und Schließen von Aussparungen und
Schlitzen,
Ausbildung von Arbeitsfugen

Gründungsbeläge
Bei den Gründungsbelägen sind verschiedene Bereiche zu
Unterscheiden. Die Fahrzeughalle und Kommandantenzimmer
mit monolithischer Stahlbetonbodenplatte und
Beschichtung,
den DU/WC und Umkleide-Bereichen mit konventioneller,
schwimmender Estrichkonstruktion auf Wärme und
Trittschalldämmung und entsprechender Abdichtung nach
DIN
18532 bis 18534, sowie dem Flurbereich in gleicher
Konstruktion. Außer in der Fahrzeughalle ist die
Estrichkonstruktion für eine Fußbodenheizung
auszulegen. In
der Fahrzeughalle ist je nach Heizsystem eine
Betonkernaktivierung vorzusehen. Siehe hierzu auch KG
400.
Gründungsbelag in der Fahrzeughalle und dem
Kommandantenzimmer bestehend aus Frost- und
tausalzbeständiger Bodenbeschichtung entsprechend den
Vorgaben der DIN 14092-1:2024-06 bzw. Raumbuch des AG.
Ausführung auf monolitischer Bodenplatte oder mit
Estrich im
Verbund, nach technischen bzw. statischen
Gegebenheiten.
Farbe nach Wahl AG.
Rutschfestigkeit mind. R12
Umlaufender 10 cm hoher Sockel aus dem Material des
Gründungsbelags mit Hohlkehle
Ausreichendes Gefälle zu den Entwässerungsrinnen

Gründungsbelag Du/WCs:
Bodenbelag aus keramischen Fliesen entsprechend DIN EN
14411 im Innenbereich im Sanitärbereich.
Maße und Farbe nach Wahl AG .
Rutschfestigkeit mind. R 10

Gründungsbelag Umkleide:
Bodenbelag aus keramischen Fliesen entsprechend DIN EN
14411 im Innenbereich im Sanitärbereich.
Maße und Farbe nach Wahl AG .
Rutschfestigkeit mind. R 10

Gründungsbelag Flur:
Bodenbelag aus keramischen Fliesen entsprechend DIN EN
14411 im Innenbereich im Sanitärbereich.
Maße und Farbe nach Wahl AG .
Rutschfestigkeit mind. R 9
Im Eingangsbereich ist eine bodenintegrierte
Sauberlaufzone
mit herausnehmbarer Einlage Gummi/Bürste einzubauen
(Emco o.glw.) Größe:  ca. 1,50m x 1,50m
Menge: 1,000 psch

**02.003 KG 330 Außenwände**
Ausführung allgemein
Im Übergang von Bodenplatte sind sämtliche aufgehende
Bauteile vor aufsteigender Feuchtigkeit zu schützen
Ausführung der Abdichtungsebene/ Bauwerksabdichtung
gem. DIN 18533
Ausführung gem. DIN 68800
Eventuelle und nach VOB zu tolerierende Unebenheiten in
der Bodenplatte müssen vor Baubeginn nach
entsprechender Nivellierung durch Unterlageplatten
(Unterfütterung) oder entsprechende Bodenschwellen
ausgeglichen werden. Falls keine durchgehende Auflage
erreicht wird, ist ein sattes Ausfüllen (z.B. mittels
Fließmörtel) der Sockelfugen erforderlich
Brandschutztechnische Anforderungen sind zu
berücksichtigen (s. Brandschutznachweis).
Fachgerechte Ausbildung des Sockelbereichs gem. DIN
18533 und DIN 68800
Schutz der Bauteile während der gesamten Bauzeit gegen
Verschmutzung und Feuchtigkeit (bzw. Nässe)
Sämtliche offenliegenden Konstruktionen, Leibungen,
Bauteilanschlüsse und -übergänge sind optisch adäquat
zu
kaschieren
Verbindungen sind möglichst nicht sichtbar
herzustellen,
späterer Ab- und Wiederaufbau ist zu gewährleisten
Herstellen der Schallentkoppelung zum Erreichen der
notwendigen Schalldämmmaße

Außenwände
Konstruktion als tragender Holzrahmenbau o. alternativ
nach
Wahl des AN, vorgefertigte 2D-Elemente mit Dämmkern und
zusätzlicher außenliegender Dämmebene, jeweils als
Faserdämmung, auf Basis des Wärmeschutznachweises,
GEG und EE-WärmeG (Gültigkeit gem. dem Zeitpunkt der
Beantragung zum Bauantrag) und auf Basis des vom AN zu
erstellenden statischen Nachweises
Luftdichtigkeit und Einbau von Dampfsperrschichten ist
zu
berücksichtigen
Fassadenabschluss Faserzement od. HPL mit
Hinterlüftung,
nach Wahl AG
Spritzbereich entsprechend geschützt herzustellen
Innenseitiger Raumabschluss mit geeigneten Bauplatten
(Gipskarton, Gipsfaser o.Ä), Lasten von  Wandanbauten
müssen aufgenommen werden können, Position siehe
Architektenpläne, Ausführung nach Erfordernis (z.B.
geeignet für Nass- und Feuchträume GKI), Oberfläche
gespachtelt und geschliffen, Qualitätsstufe Q3,
gestrichen in
Farbe nach Wahl des AG
Innenseitiger Raumabschluss mit keramischen
Wandfließen,
Format 60x40cm und Farbe hellgrau/ beige in WCs bis ca.
2m, in der Fahrzeughalle Höhe ca. 2,0m,
z.B. Buchtal o. gleichwertig.
Fugen an allen Bauteilanschlüssen (Türen, Fenster,
Decken,
etc.) sind dauerelastisch zu schließen (Acryl,
streichfähig)
Die Außenwände sind einschließlich aller
Durchdringungen,
Tür- und Fensteranschlüssen luftdicht zu erstellen

Der Schallschutz ist zu beachten.
Es ist besonders auf die fachgerechte Ausführung und
Berücksichtigung der Dichtheit, Dampf- diffusion,
bauphysikalischen Anforderungen und Vermeidung von
Wärmebrücken zu achten.

Fassade
Liefern und Herstellen hinterlüfteten Fasade als
Außenschale
der gesamten Wandkonstruktion. Inklusive
Holzunterkonstruktion für Befestigung gem. Herstellerangaben.
Typ: Plattenbekleidung aus Faserzement/HPL o.Ä. mit
offenen Fugen
Oberfläche: nach Wahl AG

Auf ausreichende Hinterlüftung gem. DIN 18516-1 ist zu
achten.
Der Spritzbereich ist durch ein Blech (ca. 15cm Höhe)
gesondert zu schützen. Inklusive Befestigungsmittel.
Farbe
nach Wahl AG

Außentüren und Fenster
Ausführung gem. statischen Anforderungen, sowie
Anforderungen an den Wärmeschutz (Verglasung
/ Sonnenschutzverglasung), Schallschutz (siehe
Schallschutzgutachten), Brandschutz sowie den
Sicherheitsanforderungen (Sicherheitsglas).

Oberfläche und Farbgestaltung der Fassade ist
grundsätzlich
den Plänen zu entnehmen, die Auswahl der Farbtöne ist
mit
dem AG  zu bemustern und abzustimmen.
Türen sind als Aluminiumelemente herzustellen, Fenster
werden als
wirtschaftliche Lösung in Kunststoff mit farbiger
Beschichtung hergestellt.
Farbe nach Wahl AG. Die Außenscheiben der Fenster
bestehen aus VSG.
Beschläge, Tür- und Fenstergriffe sind vom AN in
wirtschaftlichem Material
anzubieten.
Alle Fenster- und Türmaße sind in den
Architektenplänen als
Orientierungswerte angegeben, im Bereich der
Durchgangsbreite- und -höhe der Türen sind diese
keinesfalls
zu unterschreiten. Alle weiteren Maße sind entsprechend
Herstellervorgaben auf ein Standardmaß anzupassen, um
hier
eine möglichst wirtschaftliche Lösung zu erzielen. Der
gestalterische Ansatz gem. Architektenplanung ist
hierbei zu
berücksichtigen.

Alle Fenster sind mit Regel-Air zur Luftnachströmung in
ausreichender Zahl auszustatten und in der Werkstatt zu
montieren. Ausführung als aufhebelsichere Elemente.
Ausführung als Öffnungsflügel gem. Zeichnung.
Die Barrierefreiheit insbesondere im Schwellenbereich
von
Türen ist unbedingt zu beachten.

Anschlüsse sind wasserdampfdruckdicht mit dem
Baukörper zu
verkleben und im Fensterprofil mechanisch zu
befestigen. Die
Anschlüsse müssen den bauphysikalischen Anforderungen
gerecht werden. Das heißt Anforderungen an den
Wärmeschutz, Feuchteschutz und Schallschutz. Fugenbewegungen sind zu berücksichtigen. Beim Einbau ist die
Verwendung von Bauschaum nicht zulässig.

Fensterbänke
Die Fenster erhalten außen eine farblich passend zur
Rahmung
und Fassade ausgebildete Aluminium- Profilfensterbank,
gem.
statischen Erfordernissen, Verbindern, Endabdeckungen
und
elastischer Abdichtung, systemgerecht einzubauen.
Unterkonstruktion und Befestigungen in Edelstahl.
Mindestneigung 8 %.

Falls Konsolen erforderlich sind, werden diese nicht
sichtbar
montiert. Eine entsprechende Unterkonstruktion in der
Wand ist
zu berücksichtigen. Innen erhalten alle Fenster eine
Holzfensterbank.

Ausladung bis 30cm
Tropfkante 30mm
Oberfläche nach Wahl des AG

Oberfläche und Gestaltung der Fassade ist
grundsätzlich den
AG überlassen, die Auswahl der Farbtöne nach RAL,
DB-Farbton oder EURAS-Eloxalfarbton ist mit dem AG zu
bemustern und abzustimmen.

Außentüren
Die Außentüren werden vorgerichtet für Schließzylinder
als
verschließbare, verriegelbare Aluminium mit Oberlicht
und
intergrierter Verglasung (gemäß Architektenplanung)
mit einer
lichten, fertigen Durchgangsbreite von min. 1,00m
ausgeführt.
Lieferung und Einbau des Schließsystems geschieht
seitens
AG. Die Türen schlagen nach innen bzw. außen auf. Die
Türen
sind durch einen Bügel mit Türstopper und
Feststellmöglichkeit
gegen das Zu- und Überschlagen zu sichern. Türen sind
für die
Bauzeit mit Bauschlössern auszustatten. Alle Türen,
auch die
Innentüren erhalten Schließungen, auch die Türen zu den
Umkleideräumen, zur Fahrzeughalle und zum
Kommandantenraum. Absprache des Schließplans mit dem
AG.  Näheres zur mitanzubietenden Schließanlage ist
der KG
370 zu entnehmen.

Anschlüsse sind wasserdampfdruckdicht mit dem
Baukörper zu
verkleben und im Türprofil mechanisch zu befestigen.
Die
Anschlüsse müssen den bauphysikalischen Anforderungen
gerecht werden. Das heißt Anforderungen an den
Wärmeschutz, Feuchteschutz und Schallschutz.
Fugenbewegungen sind zu berücksichtigen.

Tore Fahrzeughalle

In er Fahrzeugahalle sind zwei Deckensektionaltore
gemäß den
Vorgaben der DIN 14092-1:2024-06 und der GUV
205-008-2016 einzubauen. Tore als Sektional-Tor aus
thermisch getrennten Alu-Rohrprofilen, großflächig
verglast, mit
gleichmäßig aufgeteilten Feldern und Lamellensockel aus
doppelwandiger, PU-ausgeschäumter Stahl-Lamelle mit
S-Sicke. Lamellensockelfeld geschlossen. Ein
entsprechender
Schutz gegen schädliche UV-Strahlung (UV-Schutz) gegen
Ausbleichen usw. ist einzukalkulieren. Dieser kann
werkseitg
seitens des Herstellers oder durch aufbringen einer
entsprechenden, dauerhaften Schutzfolie erbracht
werden.
Öfnungsgeschwindigkeit mindestens 25 cm/s. Die Tore
sind mit
entsprechendem elektrischen Antrieb für eine manuelle
und
auch funkbasierte Steuerung zu versehen und für den
Einsatzzweck geeignet sein. Darüberhinaus muss die
Steuerung einen spannungsfreien Kontakt besitzen um die
Steuerungen an eine Notauslösung im Einsatzfall
anschließen
zu können. Öffnungsbreite je Tor mindestens 3,60m,
Öffnungshöhe je Tor mindestens 4,125 m.

Jedes Feuerwehrtor muss einen vom anderen Feuerwehrtor
unabhängigen Antrieb haben. Bei kraftbetätigten
Feuerwehrtoren muss zusätzlich das schnelle Öffnen von
Hand
ohne technische Hilfsmittel sowie das Schließen von
Hand
möglich sein. Die Notentriegelung der Feuerwehrtore
muss
ohne Hilfsmittel vom Boden der Fahrzeughalle aus
betätigbar/bedienbar sein. Beim Einbau von
kraftbetätigten
Feuerwehrtoren, die nicht vollständig im Sichtfeld des
Fahrers
sind, muss eine Signalanlage eindeutig anzeigen, wenn
die
lichte Tordurchfahrtshöhe sicher freigegeben ist. Diese
Signalanlage ist für jedes Tor getrennt einzubauen.
Darüber
hinaus sind die Tote mit entsprechenden, getrennten
Funkhandsendern auszustatten. Mitzuliefern sind
mindestens 2
Handsender je Tor.

Bei der Konstruktion und Errichtung der Feuerwehrtore
muss
die Arbeitsstättenregel ASR A1.7 beachtet werden.
Einzukalkulieren ist die betriebsfertige Installation
der Tore.
Entsprechende Wartungsverträge sind getrennt
anzubieten.
Zusätzlich sind 2 Chipleser entsprechend der
Schließanlage zu
Liefern und zu Installieren.

Angebotene Fabrikate (Hersteller/Typ)

Tor/Antrieb:  ..........................
Menge: 1,000 psch

**02.004 KG 340 Innenwände**
Innenwände  tragend und aussteifend
Konstruktion aus Massivholz-/Holzrahmenbauelementen
oder nach Wahl des AN.
Lasten der Wandanbauten müssen aufgenommen werden
können und entsprechende Verstärkungen vorgesehen
werden, Position siehe Architektenpläne, Ausführung
nach
Erfordernis (z.B. geeignet für Nass- und Feuchträume
GKI),
Oberfläche gespachtelt und geschliffen, Qualitätsstufe
Q3,
gestrichen in Farbe nach Wahl des AG
Innenseitiger Raumabschluss (WC-Anlagen) mit
keramischen Wandfließen, raumhoch, Format 60x40cm und
Farbe hellgrau/ beige in WCs raumhoch
Fliesen sind Teil der Bemusterung mit dem AG
(C2C-zertifiziert o. glwt.)
Verstärkungen mit Platten sind ganzflächig an Wänden
mit
Bänken, Garderoben, etc. vorzusehen, betroffene Wände
laut Architektenplan
Unter tragenden Wänden ist eine Fußschwelle vorzusehen,
welche den Übergang/ Aufstieg von Wasser in die
tragenden
Holzbauteile verhindert. Zwischen der
wasserabdichtenden
Schicht und den Holzrahmenwänden ist daher eine
wasserstoppende Schwelle mit einer Höhe von 15cm
vorzusehen. Die Schwelle muss den statischen
Anforderungen der tragenden Wände gerecht werden.
Statik
und finale Dimensionierung ist Aufgabe AN.

Ausführung gem. statischen Anforderungen, sowie auch
Anforderungen an Brandschutz, Schallschutz und
Raumakustik.
Haustechnische Leitungen (auch Abwasserleitungen)
werden
innerhalb des Hohl- raums der Wände oder Vorsatzschalen
(Installationswand) geführt. Es gib keine
Abkofferungen von
Leitungen am Boden. Ggf. sind die Wandstärken
anzupassen.
Eine Dimensions- anpassung gegenüber der planerisch
angenommenen Wandaufbauten ist systemabhängig möglich
unter Maßgabe der zu erreichenden Zielvorgaben der
Raum-
und Gesamtgrundflächen.

Verstärkung zur Aufnahme von Lasten sind vorzusehen
für die
Montage von Sitzbänken, Garderoben, etc. Lastannahme
für
Sitzbänke und Garderobenbereiche ca. 100-200kg/lfm ist
gem.
Hersteller- angaben einzukalkulieren.
Ausführung der Abdichtungsebene in notwendigen
Bereichen
gem. DIN 18533 Bauwerks- abdichtungen.

Innenwände  nicht tragend
Konstruktion aus Trockenbauelementen
Lasten der Wandanbauten müssen aufgenommen werden
können und entsprechende Verstärkungen vorgesehen
werden, Position siehe Architektenpläne, Ausführung
nach
Erfordernis (z.B. geeignet für Nass- und Feuchträume
GKI),
Oberfläche gespachtelt und geschliffen, Qualitätsstufe
Q3,
gestrichen in Farbe nach Wahl des AG
Innenseitiger Raumabschluss (WC-Anlagen) mit
keramischen Wandfließen, raumhoch, Format 60x40cm und
Farbe hellgrau/ beige in WCs raumhoch
Im Bereich der zu liefernden Steifelwaschanlage (KG
419) ist
ein geeigneter Spritzschutz an der betroffenen Wand
einzubauen. Dies kann mittels Fliesen oder anderen
geeigneten Materialien erfolgen.
Fliesen sind Teil der Bemusterung mit dem AG
(C2C-zertifiziert o. glwt.)
Verstärkungen mit Platten sind ganzflächig an Wänden
mit
Bänken, Garderoben, etc. vorzusehen, betroffene Wände
laut Architektenplan

Beschichtung Wandflächen
Deckende, scheuerbeständige Beschichtung, inklusive
Vorbereitung der Flächen. Voranstrich und
Schlussanstrich mit
Dispersionsfarbe.
Untergrund Spachtelung Q3
Oberfläche/ Farbe ist mit dem AG  zu bemustern und
abzustimmen
Nassabriebbeständigkeit Klasse 1

Farbton nach Bemusterung und Wahl des AG. Die Auswahl
der
Farbtöne erfolgt nach Anbringen von bis zu 4
Musterflächen
(jeweils ca. 1x1m).
Staubbindender Anstrich in mehreren Beschichtungsfolgen
herstellen.

Innenwände  nicht tragend (Trennwand zwischen
Umkleiden)
Zwischen den Umkleiden ist eine reversible Abtrennung
gemäß
den Architektenplänen einzubauen. Die Trennwand dient
rein
der Sichtschutztrennung zwischen den männlichen und
weiblichen Einsatzkräften. Diese soll so ausgeführt
werden,
dass ein späterer Rück- bzw. Umbau möglich ist.
Schallschutztechnische Belange sind nicht zu beachten.
Material HPL o. glw. Ausführung mit systembedingten
Stützenfüßen, Bodenabstand ca. 15 cm, als
selbststehende
Konstruktion. Oberfläche HPL, Farbe nach Wahl des AG,
inkl.
Aller Anschlussarbeiten und systembedingter
Komponenten.
Abwicklung gemäß Architektenplänen. Höhe bis UK UHD.

Angebotene Fabrikate (Hersteller/Typ)

Trennwand:  ...................

Sanitärtrennwände DU/WC
Für die beiden geplanten DU/WC-Bereiche sind
Sanitättrennwände mit Türen einzubauen. Material wie
vorbeschrieben. Ausführung gemäß den Architektenplänen.

Innentüren
Innentüre als Schiebetüreinbauelemente mit
Aluminiumzarge
und Holztürblatt HPL-Oberfläche, inklusive oberer
Laufschiene
außenlaufend. Übrige Innentüren werden mit
Aluminiumumfassungszarge in entsprechender Maulweite
mit
Holztürblatt und HPL-Oberfläche ausgeführt.
Türstopper wandmontiert. Das Kommandantenzimmer erhält
ein festverglastes Sichtfenster aus VSG mit
Aluminiumrahmen.
Oberfläche und Farbe gem. Bemusterung nach Wahl des AG.
Menge: 1,000 psch

**02.005 KG 350 Decken**
Decke Bühne/Lager
Systemabhängige Holzkonstruktion bzw. nach Wahl des AN,
geschlossen, gem. statischen Anforderungen belastbar
bis 5
KN/m².
Eine Dimensionsanpassung gegenüber den planerisch
angenommenen Dachdeckenaufbauten ist systemabhängig
möglich unter Maßgabe der zu erreichenden Zielvorgaben
der
Raumhöhen sowie der jeweiligen Raum- und
Gesamtgrundflächen. (siehe Raumbuch)
Geländerausführung als Industriegeländer, ein Feld
steckbar ca.
2m breit. Höhe 1,0 m nach Angaben der ASR. Als
Treppenkonstruktion ist eine Insustrietreppe aus
verzinkter
Stahlkonstruktion mit rutschfesten Gitterroststufen zu
liefern und
einzubauen. Nutzbare Breite ca. 80 cm. Geländer als
Indutriegeländer Höhe 1,0 m nach Angaben der ASR.

Unterdecken
Die Decken in den Umkleiden, dem Flur, dem
Kommandantenzimmer und den DU/WC sind mit
Abhangdecken auszubilden. Abhangdecken mittels
Rasterdecke, Mineralfaser weiß, sichtbares Raster
62,5x62,5
cm, Wandanschlüsse mittels Schattenfuge. Hersteller OWA
o.glw.

Angebotene Fabrikate (Hersteller/Typ)

Abhangdecke:  ....................

Deckenbelag
Deckenbelag aus Kunststoff, Linoleum o. glw. passen zur
statischen Belastung. Einschließlich erforderlicher,
systembedingter ausgleichsschichten. Deckenbelag muss
leicht
zu reinigen sein. Plattenwekstoffe sind denkbar.
Farbe nach Wahl AG.
Rutschfestigkeit mind. R 9
Umlaufender 8 cm hoher Sockel aus dem Material des
Deckenbelags

Angebotene Fabrikate (Hersteller/Typ)

Deckenbelg: ...................
Menge: 1,000 psch

**02.006 KG 360 Dächer**
Dachaufbau und Abdichtung

Dach über Umkleide/Flur
Holzkonstruktion als 2D-Element mit Dachaufbau gem.
Systemaufbau bzw. Wahl des AN, mit extensiver
Begrünung als
Abschluss nach statischen, energetischen, brand- und
schallschutztechnischen Anforderungen einschl. aller
zugehörigen Systemkomponenten.

Dachbegrünung extensiv

Gründachaufbau nach Vorgaben der FLL-Richtlinien für
die
Planung, Ausführung und Pflege von Dachbegrünungen
(inkl.
Fertigstellungspflege). Aufbau bestehend aus Schutz-,
Drän-,
Filter- und Wasserspeicherschicht und
Vegetationsschicht. Die
Mindestdicke der Vegetationsschicht der extensiven
Dachbegrünung beträgt 8cm. Rand- und
Sicherheitsstreifen
sind aus Grobkies herzustellen. Begrünte Flächen und
Randkiesstreifen sind durch eine Kiesfangleiste zu
trennen. Der
äußere Randkiesstreifen ist ebenfalls mit einer
Kiesfangleiste
einzufassen.

Betretbare Dachfläche zu Wartungs- und
Reinigungszwecken

Die gesamte Dachfläche ist als flachgeneigtes
Pult-Dach mit
3% Neigung gem. Flachdachrichtlinie auszuführen,
fachgerecht
abzudichten und außenliegend zu entwässern. Die
Schneelast
für Poppenricht ist statisch nachzuweisen. Ein
Dichtigkeitsnachweis ist vor Ausführung der Begrünung
vorzulegen.

Dach über Fahrzeughalle
Holzkonstruktion als 2D-Element mit Dachaufbau gem.
Systemaufbau bzw. Wahl des AN, als Abschluss nach
statischen, energetischen, brand- und
schallschutztechnischen
Anforderungen einschl. aller zugehörigen
Systemkomponenten.
Die Dachhaut ist so zu wählen, dass eine spätere
Montage
einer PV-Anlage möglich ist. Die entsprechende Auflast
für die
spätere Montage der PV-Module ist mit einer
zusätzlichen
Flächenlast gem. Angaben von Herstellerseite statisch
zu
berücksichtigen.

Die gesamte Dachfläche ist als flachgeneigtes
Pult-Dach mit 2,5
% Neigung gem. Flachdachrichtlinie auszuführen,
fachgerecht
abzudichten und außenliegend zu entwässern. Die
Schneelast
für Poppenricht ist statisch nachzuweisen. Ein
Dichtigkeitsnachweis ist vor Ausführung der Begrünung
vorzulegen.

Entsprechende Dachdurchführungen sind vorzusehen. Für
die
Durchführung der Leitungen durch die Dachhaut sind vom
AN
als Schwanenhals zu erstellen. Die genaue
Positionierung der
Durchführung gem. Abstimmung mit AG und
Ausführungsplanung des AN.

Entgegen der vorhandenen Planung sind die Attiken nur
3-seitig
auszuführen. Die Traufseiten weden entgegen der
vorhandenen
Planung offen, mit vorgehängter Rinne ausgebildet.

Vordach
Der Eingang wird durch ein auskragendes Glasvordach
überdacht. Die Konstruktion ist Stützenfrei
herzustellen. Die
Konstruktion ist am Gebäude zu befestigen. Zusätzliche
Stützen
sind nicht zulässig.
Abmessungen:  ca. 1,60m Breite auf ca. 1,0 mTiefe.

Klempnerarbeiten
Für Rinnen, Stand- und Fallrohre ist Titanzink,
vorbewittert, zu
verwenden. Die Dachrandab- und Anschlüsse sind gemäß
gewählter Kostruktion nach den anerkannten
Klempnerrichtlinien auszuführen.

Absturzsicherung/ Sekuranten
Absturzsicherung als Seilsystem oder
Einzelanschlagpunkte,
Ausführung gem. Vorschriften, Ausführung in Edelstahl.
Übergabe einer persönlichen Schutzausrüstung (PSA) an
den
Betreiber. Eine Dachaufsicht mit Angabe der
Anschlagpunkte ist
mit der Werkplanung zu liefern. Weiterhin sind für das
Absturzsicherungssystem Datenblätter, Zulassungen,
Detailzeichnungen, Montagedokumen- tation vom
Errichter,
Prüfbuch, Konformitäts- sowie
Übereinstimmungserklärung zu
liefern.

Befestigter Anleiterpunkt ist in Abstimmung mit AG an
der
Südfassade vorzusehen. Aufhängepunkte sind im
Lagerraum/Galerie oder Fahrzeughalle für entsprechenden
Leiter vorzusehen, inkl. Lieferung der Handleiter.
Menge: 1,000 psch

**02.007 KG 370 Infrastrukturanlagen**
Schließzylinder als provisorische Schließung während
der
Bauzeit sind im Leistungsumfang des AN enthalten. Die
Lieferung und der Einbau der finalen Schließanlage als
digitale
Schließanlage erfolgen durch den AN. Die anfallenden
Vorbereitungen zum Einbau der Schließanlage liegen
beim AN.
Spätestens zu Beginn der Vorfertigung sind dem AG
Grundrisspläne mit den entsprechenden nummerierten
Türen
für die Abstimmung der Schließgruppen zu liefern. Das
angebotene Schließsystem ist mit allen anderen
Komponenten
einschließlich Hard- und Software anzubieten. Die
Erstprogrammierung und Einweisung erfolgt durch den AN.
Siehe auch KG 444.

Allgemeine Informationen:
Alle Maße sind vor Ort zu prüfen
Außentüren mit mechanischer Schließung
Vorlage Schließplan und Grundrisspläne M1:100 zur
Prüfung
und Genehmigung
Stückzahl, Art und Länge vom AN in Zusammenarbeit mit
beteiligten Firmen und unter Berücksichtigung der
Beschläge
in eigener Verantwortung zu ermitteln und zu überprüfen

Neben den aufgeführten Zylindern für alle Innen- und
Außentüren sind folgende Zylinder und Leser notwendig:
Medien- und Technikschränke
Sonstige abschließbare Bauelemente und Öffnungen
Hallentore
Anzahl der Zugangs-Chip-Schlüssel je Schließgruppe nach
Abstimmung mit AG

Angebotenes Fabrikat: .................
Menge: 1,000 psch

**02.008 KG 380 Baukonstruktive Einbauten**
Kettenzug
In der Halle ist ein für die Bestückung der
Lager-Galerie
benötigter elektrischer Flaschen- bzw. Kettenzug
(Tragkraft 500
kg) mit Laufkatze einzubauen. Die erforderliche
Laufschiene
(Länge ca. 7m) ist einzukalkulieren und entsprechend
der
statischen Berechnung an der Dachkonstruktion zu
befestigen.
Erforderliche Anpassungen an der Dachkonstruktion sind
zu
berücksichtigen.

Ausstattung Umkleiden
Entsprechend der beiliegenden Skizze sind 29
Doppel-Einsatzgarderoben (für 2 Einsatzkräfte) mit je
einem
Privatspind zu liefern und einzubauen. Produkt Kemmlit
Agoli
Quickstart Comfort oder gleichwertig. Bestehend aus je
2
Spinden mit abschließbarem Wertfach über dem offenen
Weißbereich, sowie mittig angeordnetem Garderoben
Schwartbereich für 2 Einsatzkräfte. Einschließlich
Helmbügel.
Gesamtbreite je Anlage 1,20 m, d.h. 60 cm je
Einsatzkraft.

Angebotenes Fabrikat/Typ: .............
Menge: 1,000 psch

**02.009 KG 390 Sonstige Maßnahmen für die Baukonstruktion**
Abbruch Maßnahmen
In der Giebelwand des Bestandsgebäudes hin zum Neubau,
sind gemäß der vorhandenen Planung, 2 Türöffnungen im
Bestandsmauerwerk herszustellen. Öffnungsgrößen 1,01m x
2,26m. Ausführung inkl. Abbruch und Entsorgung des
Mauerwerks, Sturzausbildung, erforderlicher
Sicherungsmaßnahmen und Beiputzarbeiten.

Gerüstarbeiten
Liefern, Montieren, Vorhalten, ggf. Ändern, Demontieren
sämtlicher Fassaden-, Innen- und Rollgerüste, inklusive
Konsolen, etc.
Inklusive aller Werkzeuge, Geräte, Maschinen,
Hebezeuge,
Hilfskonstruktionen und Sicherheitseinrichrichtungen.
Menge: 1,000 psch

### Titel 03 KG 400 Bauwerk Technische Anlagen

**03.001 KG 410 Abwasser-, Wasser und Gasanlagen**
KG 411  Abwasseranlagen

Schmutzwasser
Das in den Du/WC-Bereichen und der Stiefelwaschanlage
anfallende Schmutzwasser wird über Fallleitungen
abgeführt,
die an Sammelleitungen unter der Bodenplatte
angeschlossen
werden über die das anfallende Schutzwasser in die
öffentliche
Kanalisation abgeleitet wird. Das Entwässerungssystem
wird als
Freispiegelentwässerung ausgeführt. Je nach Bedarf
sind im
Gebäude Um- oder Nebenlüftungen vorzusehen.

Sämtliche Schmutzwasserfallleitungen werden über Dach
entlüftet. Der Anschluss an bauseits montierte
Dachdurchführungen ist in den Angebotspreis
einzukalkulieren.

Die Fahrzeughalle wird unter den beiden Stellplätzen
mittels, in
Längsrichtung mittig gelegenen  Entwässerungsrinnen,
mit
entsprechendem Geruchsverschluss entwässert und an die
Grundleitung angeschlossen. Auf ein ausreichendes
Gefälle zu
den Rinnen ist bei der Ausführung der Bodenausbildung
zu
achten.
Alternativ können Verdunstungsrinnen mit
vorbeschriebenen
Anschluss angeboten werden. Es ist auf einen
dauerhaften
Anschluss der Bodenbeschichtung an die
Entwässerungsrinnen
zu achten.
Zusätzlich ist getrennt eine Ausführung in Edelstahl
anzubieten.

Rohrleitungen
Die Installation von Fallrohren und Sammelleitungen
erfolgt mit
hochschalldämmendem Kunststoffrohr aus PE-S2 im
Nennweitenbereich von DN 56 bis DN 110. Die
Rohr-Belüftungsleitungen erhalten über dem höchsten
Abgang
eine Wärmedämmung. Die Verbindung der Rohrleitungen und
Formteile erfolgt durch Steckmuffen oder Elektro-
Muffenschweißung.
Innerhalb der DU/WC-Bereiche erfolgen die Anbindungen
der
Objekte im Nennweitenbereich DN 40 bis DN 100 mit
Kunststoffrohr aus Polyprophylen (PP). Die Rohre mit
angeformten Muffen und werkseitig vormontierter
Lippendichtung aus EPDM bestehen aus einem
schalloptimierten 3-Schicht-Rohr mit geringer
Längenausdehnung.
Die Sammelleitungen unter der Bodenplatte werden als
Kunststoffrohr für Erdverlegung ausgeführt.

ANGEBOTENE FABRIKATE (HERSTELLER/TYP)

Verrohrung Objekte: ...............

Verrohrung im Gebäude:
...................................

Verrohrung unter der Bodenplatte: ............

Entwässerungsrinnen: ...............

Angebotspreis KG 411 netto Euro: ..........

KG 412  WASSERANLAGEN

Versorgungsnetz/Zentrale Technik
Das Bestands-Gebäude wird über einen
Trinkwasser-Hausanschluss versorgt. Dieser besteht aus
den
erforderlichen Absperrarmaturen, einem
Rückflussverhinderer
und einem Haupt-Wasserzähler. Es soll ein neuer
Wasser-Hausanschluss in den geplanten Technikraum
verlegt
werden. Der AN klärt mit dem Waserversorger die
bauseits,
durch den AN auszuführenden Arbeiten. Da der Neubau
über
keinen eigenen Hausanschlussraum verfügt, erfolgt die
Versorgung über das Bestandsgebäude.

Die Wasserversorgung ist so zu bemessen, dass alle
plangemäße Entnahmestellen ausreichend mit Wasser
versorgt
werden. Nach Angaben der Feuerwehr besitzt das
Trinkwasser
derzeit eine Härte von über 20° dH. Die
Wasserversorgung des
Neubaus ist mit einem Entkalkungssystem zu versehen.
Sie
wird benötigt für die sanitären Anlagen, zur
Trinkwassernutzung
und für Reinigungszwecke. Des Weiteren kann z.B. die
Schlauchwäsche, Fahrzeug- und Gerätereinigung,
Tanklöschfahrzeugbefüllung erforderlich werden.
Für die Spülung der sanitären Anlagen (WC und Urinale)
und
die Reinigungsarbeiten (wie z.B. Stiefelwäsche) kann
alternativ
auch Regen- oder Nutzwasser verwendet werden.

Zur Befüllung von Löschfahrzeugen ist ein ausreichend
dimensionierter Anschluss (min. 2 Zoll, DN  50,
Storzkupplung
B) auszuführen. Die Lage des Anschlusses ist mit der
Feuerwehr abzustimmen. Die Zuleitung ist mit mind. 1 ¼
Zoll,
DN 32 zu errichten. Eine zeitgesteuerte Spülung des
Rohrsystems ist nach DIN 1988-2 und DYGW W 551
vorzusehen, um die Hygiene aufrecht zu erhalten. Bei
der
Auswahl des Warmwassersystems ist zu berücksichtigen,
dass
die Wasch- und Duschräume zumeist kurzfristig genutzt
werden.

Alternativ:
(Die Rohrleitungsführung Trinkwasser erfolgt so, dass
keine
Stagnation auftreten kann. Hierzu werden die Leitungen
in den
DU/WC-Bereichen im Durchschleifsystem geführt. Es wird
von
einem bestimmungsgemäßen Betrieb ausgegangen, so dass
keine Zwangs- Hygienespülungen vorgesehen werden.)

In der Fahrzeughalle ist ein Ausgussbecken vorzusehen.
 Die
notwendigen Anschlüsse AW/TWK sind einzuplanen und
umzusetzen.  Der Anschluss von der bestehenden
Trinkwasserleitung im Bestand bis zu den neuen
Verbrauchsstellen erfolgt mittels entsprechenden
Edelstahlrohren durch den AN, einschl. notwendiger
Dämmungen, Durchbrüche, Befestigungen usw. Nach der
Anschlussverlegung müssen die notwendigen Durchbrüche
etc.
wieder verschlossen werden. Notwendige Nebenarbeiten
(Putzarbeiten, Malerarbeiten, etc.) sind
einzukalkulieren.
Die Trink-Warmwasserbereitung erfolgt dezentral über
Durchlauferhitzer (DLE).

Rohrleitungen
Die Verteilung des Trinkwassers im Gebäude erfolgt über
Rohrleitungen aus Edelstahl. Für die Verteilung in den
DU/WC-Bereichen kommt Mehrschichtverbundrohr zum
Einsatz.

Dämmung
Die Trinkwasser-kalt-Leitungen erhalten eine Dämmung
mit
Dämmstärke von 100 %. Die Verteilleitungen werden mit
Mineralwolle gedämmt, die Anbindungsleitungen mit
Schläuchen aus Kautschuk (Dämmstärke hier nur 50 %).

Zählung
Die Verbrauchsmessung für kaltes Trinkwasser erfolgt
durch
einen Wasserzähler an der Einspeisung. Es ist ein
entsprechender Wasserzählerblock mit Absperrarmaturen
vorzusehen. Der Einbau des Zählers und die Wartung
erfolgt
durch ein externes Service-Unternehmen.

Objekte und Einrichtungsgegenstände
WC Sanitärkeramik, Tiefspüler, weiß, mit WC-Sitz
(schwer, mit
Automatik), Unterputz-Tragegestell Trockenbau,
UP-Spülkasten, Drückerplatte (2-Mengen-Spülung)

Bodengleiche beflieste Duschelemente mit Bodenablauf
und
Geruchsverschluss, einschließlich erforderlicher
Abdichtung
nach DIN 18534

Waschtisch Sanitärkeramik, weiß, mit Überlauf,
Unterputz-Tragegestell, Einhand-Standmischbatterie mit
zeitlich
begrenztem Auslauf, Ablaufarmatur,
Röhrengeruchverschluss
(verchromt), Eckventil

DLE WT energieeffizienter E-Kleindurchlauferhitzer,
einschl.
Verrohrung mit TWK und WT-Batterie

DLE-Duschen, je Duschplatz wie zuvor beschrieben,
jedoch als
E-Durchlauferhitzer mit Touchdisplay und
Verbrauchserfassung,
Duschbrause AP

Ausgussbecken Fahrzeughalle mit Abstellgitter

Für die Sanitärobjekte sind Standard-Ausführungen zu
wählen.
Alle Sanitärobjekte sind dauerelastisch an Wänden und
Böden
zu versiegeln.

Hygienegerät (Accessoires)
Für die Sanitärbereiche ist das entsprechende
Accessoire (für 2
x WC und 2 x WT) anzubieten und mit einem separaten
Angebotspreis auszuweisen.

Papierhalter verchromt, verdeckte Montage, 1 Rolle,
kein
  Deckel
Ersatzhalter wie zuvor beschrieben, jedoch für
vertikale
  Haltung von 2 Rollen
WC-Bürste  verchromt, mit Wandhalterung, mit
  Tropfschale
Seifenspender  aus Kunststoff, für Einsatz einer
Kartusche,
  mit Erstbefüllung
Handtuchsp. aus Kunststoff, für Papier mit
Zickzackfaltung,
  mit Erstbefüllung
Papierkorb aus Drahtgitter, oben offen, für
  Wandbefestigung
Hygiene-Abfall  aus Kunststoff, mit Schwingdeckel

Spiegel Größe ca. 60cm x 80 cm

Angebotene Fabrikate (Hersteller/Typ)

WC/Gestell/Platte: .......................

Beh.-WC/Gestell/Griffe: .......................

Waschtisch/Armatur:  .......................

Beh.-WT/Armatur:  .......................

Durchlauferhitzer Waschtisch: ...............

WC-Papierhalter:  .......................

WC-Ersatz-Papierhalter:  .......................

WC-Bürstengarnitur:  .......................

Seifenspender:  .......................

Handtuchspender:  .......................

Draht-Papierkorb:  .......................

Hygiene-Abfallbehälter:  .......................

Angebotspreis Accessoires netto Euro:  .........

Angebotspreis KG 412 netto Euro (ohne Acc.)  ......

KG 419  SONSTIGES
Für die Fahrzeughalle ist eine mobile
Stiefelwaschanlage zu
liefern, installieren und in Betrieb zunehmen.
Einzel-Stiefelwaschanlage wie folgt:

½" Wasseranschluss, Wassertemperatur bis max. 40 °C,
maximaler Wasserdruck 8 bar,
Wasserzulauf absperrbar muss leicht zu erreichen sein
Der Wasseranschluss muss den Vorschriften des
zuständigen
Wasserwerkes entsprechen.
(z.B. Rohrbelüfter oder Systemtrenner sind
einzuplanen),
rutschsicherer Boden,
4 verstellbare Füsse zum Ausgleichen von Unebenheiten,
mit
Schlammfangeimer und Geruchsverschluss,  Material
Stiefelwaschanlage: Edelstahl 1.4301, Bürsten: Nylon
Abfluss NW 50. Ein passender Bodenablauf zum Ableiten
des
Schmutzwassers bei Bedarf, mit  Geruchsverschluss und
Edelstahl-Gitterabdeckung, ist in der Bodenplatte KG
300
einzubauen. Nach Aufstellung ist die
Stiefelwaschanlage auf
Dichtheit zu prüfen!

ANGEBOTENE FABRIKATE (HERSTELLER/TYP)

Stiefelwaschanlage: ................

Darüber hinaus sind in KG 419 sämtliche erforderlichen
sonstigen Leistungen für die Errichtung bzw. Übergabe
der
Leistungen der KG 410 zu berücksichtigen und
anzubieten.

Einrichten und Räumen der Baustelle, Erstellung Werk-
und
Montageplanung
Druckproben
Spülen der Leitungen
Probeentnahme Trinkwasser einschließlich Beprobung
Revisionspläne
Bestandsunterlagen
Dokumentation mit Betriebsanleitungen

Angebotspreis KG 419 netto Euro: .........
Menge: 1,000 psch

**03.002 KG 420 Wärmeversorgungsanlagen**
KG 421  Wärmeerzeugungsanlagen Wärmeversorgung
Die Beheizung des Neubaus ist so auszulegen, dass sie
den
Raumnutzungen angepasst ist. Der Bestand soll ebenfalls
mitversorgt werden. Das ist bei der Dimensionierung zu
berücksichtigen. Hier sollen zukünftig Heizkörper zur
Wärmeverteilung dienen (Wärmeverteilung und Heizkörper
für
den Bestand, sind nicht Teil der Arbeiten des AN). Die
erforderliche Inn-Aufstellung im Technikraum des
Bestandes.
Bei den unterschiedlichen Raumnutzungen sind
nachfolgende
Raumtemperaturen sicherzustellen:

In der Fahrzeughalle, Geräte- und Lagerraum (Galerie)
mind.
+7°C.
Räume für Personal und Aufenthalt mind. +20°C.
Umkleiden müssen mind. +22°C
Wasch- und Duschräume auf mind. +24°C.

Wasch- und Duschräume müssen auch außerhalb der
üblichen
Heizperiode beheizbar sein.

Bei der Auswahl des Heizsystems ist zu
berücksichtigen, dass
die Personal- und Sozialräume zumeist kurzfristig auf
die o.g.
Mindesttemperatur gebracht werden müssen. Ein
entsprechender Wärmeschutz nach DIN 4108 (alle Teile)
ist
vorzusehen.

Vorzugsweise ist für den Neubau eine
Luft-Wasser-Wärmepumpe (LWP  Leistung nach Berechnung
bzw. Auslegung durch den AN) vorzusehen. Die Wärmepumpe
ist als Monoblock auszuführen, um die benötigte
Inneninstallation auf ein Minimum zu reduzieren.
Zentrale, je nach gewähltem Systen, zusätzlich
benötigte
Technik, wie Pufferspeicher mit integrierten
hydraulischen
Komponenten, Wärmepumpen-Manager für Wärmepumpe und
Heizkreisanschluss in einem Gehäuse, Druckhaltung mit
Ausdehnungsgefäß und Sicherheitsventil, sowie die
benötigte
Elektrische Komponenten und Anschlussleistungen, sind
einzukalkulieren.
Die Wärmepumpe muss über eine Smart-Grid Funktion
verfügen, um den Anschluss der vorgesehenen PV-Anlage
zu
ermöglichen. Ein Hydraulischer Abgleich ist vom AN
auszuführen und nachzuweisen.
Da die Warmwasserbereitung dezentral über
Durchlauferhitzer
erfolgt, kann mit niedrigen Systemtemperaturen gefahren
werden.

Angebotspreis KG 421 netto Euro:  .........

KG 422  Wärmeverteilnetze

Rohrleitungen
Für die Verteilleitungen kommen Rohre aus ferritischem
Chromstahl (1.4520) bis zum Anschluss der
Heizkreisverteiler zum Einsatz. Für die
Fußbodenheizung wird
Kunststoffrohr genutzt (siehe auch KG 423
Flächenheizung).

Dämmung
Die Dämmung der Rohrleitungen ist gemäß GEG definiert.
Die
Verteilleitungen werden mit Mineralwolle gedämmt, die
Anbindung der Heizkreise mit Dämmschläuchen
(Kompaktdammhülsen).

Angebotspreis KG 422 netto Euro: ........

KG 423  RAUMHEIZFLÄCHEN

Flächenheizsysteme
Als Raumheizfläche der statischen Heizung ist in
sämtlichen
Räumen eine Fußbodenheizung (FBH) geplant. In der
Fahrzeughalle ist eine Betonkernaktivierung der
monotithischen
Bodenplatte herzustellen.
Die Montage der FBH erfolgt mit Tacker-Platten. Die
einzelnen
Räume werden mit eigenen Heizkreisen ausgestattet, so
dass
eine differenzierte Regelung der Raumtemperatur
möglich ist.
Größere Räume erhalten mehrere Heizkreise,
gegebenenfalls
mit unterschiedlichen Verlege- abständen, um den
Anforderungen der unterschiedlichen Raumzonen Rechnung
zu
tragen (z.B. dichterer Verlegeabstand vor Fenstern).
Die Versorgung der Heizkreise erfolgt von einem
zentralen
Verteiler, der im Erschließungsflur gut zugänglich
angeordnet
wird. Der Verteilerschrank wird vertikal installiert.
Im
Verteilerschrank erfolgt neben der Versorgung der
einzelnen
Heizkreise auch die Regelung. Regelkomponenten
ermöglichen
eine individuelle Einstellung der Heizkreise.
Stellantriebe und
Regelverteiler sind in 230 V- Ausführung vorgesehen.
Die
Installation der Raumthermostate einschließlich
Verkabelung
erfolgt durch das Gewerk Elektrotechnik (KG 440).
Es sind diagonale und gerade Verlegerichtungen
realisierbar.
Die Rohrleitungen werden durch den aufgebrachten
Estrich
vollständig umschlossen. Im Angebot sind neben den
Bauteilen
der FBH, das Einbringen von erforderlichen
Zusatzmitteln
(Estrichkomponente P), der Einbau von
Dehnfugenprofilen und
der Einbau von Messstellen für die Restfeuchte zu
kalkulieren
und anzubieten.

Angebotene Fabrikate (Hersteller/Typ)

Wärmepumpe (Hersteller/Typ/Leistung): ........

Verrohrung im Gebäude:  .............

Fußbodenheizungs-System:  ...............

Angebotspreis KG 423 netto Euro: ........

KG 429  Sonstiges
In KG 429 sind sämtliche erforderlichen Leistungen für
die
Errichtung bzw. Übergabe der Leistungen der KG 420 zu
berücksichtigen und anzubieten.
Einrichten und Räumen der Baustelle Erstellung Werk-
und
Montageplanung
Durchbrüche für Rohrleitungen etc. einschließlich
Beiput-
und Nebenarbeiten
System-Befüllung nach DIN, Funktionsprobe Druckprobe
der
Fußbodenheizung
Funktionsheizen mit Aufheizprotokoll Druckprobe und
Spülen der Heizungsanlage
Inbetriebnahme Wärmepumpe der Wärmpumpe
einschließlich Einweisung Abnahmebescheinigung eines
Sachverständigen
Revisionspläne
Bestandsunterlagen
Dokumentation mit Betriebsanleitungen
Hydraulischer Abgleich

Angebotspreis KG 429 netto Euro:  ..........
Menge: 1,000 psch

**03.003 KG 430 Raumlufttechnische Anlagen**
KG 431  Lüftungsanlagen
Das innen liegende WC/DU Damen besitz lediglich
Festverglasungen gemäß Schallschutzgutachten. Deshalb
ist
hier ein entsprechend geeigneter
Einzelraum-Abluftventilator zu
installieren. Zur Sicherstellung der Nachströmung und
des
Feuchteschutzes werden durch Hochbau in der Tür zum
Flur
ein Türunterschnitt oder ein Türgitter vorgesehen
(Leistung KG
300).
Der Abluftventilator in Ausführung als Unterputzlüfter
für
Vorwandinstallationen verfügt über zwei Leistungs-
Stufen. Die
Regelung erfolgt über eine Basis-Steuerungsplatine.
Die erste
Stufe dient mit einem Volumenstrom von 15 m³/h dem
Feuchteschutz im DU/WC-Bereich. Dieser stellt sich
dauerhaft
bei Nichtbenutzung ein. Die zweite Stufe wird bei der
Nutzung
des WC-Bereichs über die Beleuchtung eingeschaltet und
führt
bis zu 60 m³/h ab. Zum Leistungsumfang gehört ein
Ersatzfilter
für den Abluftventilator.
Die Ausführung des Abluftkanals erfolgt in
Wickelfalzrohr und
als Anbindung der Abluftventilators kommt flexibles
Aluminiumrohr zum Einsatz. Der Anschluss an eine
bauseits
montierte Dachdurchführung sowie eine entsprechende
Abdeckhaube ist in den Angebotspreis einzukalkulieren.
Für die Umkleide ist ebenfalls ein Lüftungssystem
einzubauen.
Dieses dient der Belüftung sowie der Entfeuchtung der
Raumluft. Die Dimensionierung ist entsprechend
auszulegen.

Abluftventilator:  .............

Angebotspreis KG 431 netto Euro:  ......

Die Feuerwehr Poppenricht verfügt im Bestand über eine
Fahrzeug-Abgasabsaugungsanlage für 2 Fahrzeuge (siehe
Anlage Dokumentation) der Fa. Ecovent, mit 2
Saugschlitzkanälen und einem Absauggebläse, welche im
Neubau installiert werden sollen. Die Anlage wurde im
Betrieb
jährlich gewartet. Diese ist entsprechend den
Herstellervorgaben an entsprechender Stelle (nach
Angabe
Feuerwehr) zu installieren und anzuschließen. In die
Kosten ist
die Demontage am derzeitigen Ort im Bestandsgebäude
einzukalkulieren. Die Absauganlage verfügt über einen
seitlichen Wandauslass, welcher für die Funktion im
Neubau, im
gleichen Maße herzustellen ist. Energetische notwendige
Maßnahmen, sowie das Herstellen einer entsprechenden
Wandöffnung einschließlich entsprechender
Öffnungsverschluss (z.B.Klappe) sind zu
berücksichtigen.

KG 439  Sonstiges
In KG 439 sind sämtliche erforderlichen Leistungen für
die
Errichtung bzw. Übergabe der Leistungen der KG 430 zu
berücksichtigen und anzubieten.
Einrichten und Räumen der Baustelle Funktionsprobe
Bestandsunterlagen
Dokumentation mit Betriebsanleitung

Angebotspreis KG 439 netto Euro:  .......
Menge: 1,000 psch

**03.004 KG 440 Elektrische Anlagen**
KG 442  Eigenstromversorgungsanlage

Elektrische Einspeisung

Es soll eine mobile Eigenstromversorgung zum Einsatz
kommen. Diese soll durch Feuerwehrmitteln erreicht
werden.
Dazu ist eine Einspeisung mittels 32A
CEE-Wandgerätestecker
ausreichend. Die Umschaltung auf Notstrombetrieb
erfolgt
mittels Lastumschalter für die gesamte
Hausinstallation im
Zählerschrank.

Batterieversorgung (USV)

Zur Erhaltung der Einsatzbereitschaft muss die
Alarm-/Informationstechnik sowie die Schließtechnik
mittels
Batterieversorgung weiterbetrieben werden. Eine
Notbeleuchtung (Teile der regulären Deckenbeleuchtung)
soll
im Falle einer Alarmierung die Laufwege der
Einsatzkräfte
beleuchten. Die unterbrechungsfreie Stromversorgung
(USV)
mit min. 5kWh kann im Serverschrank untergebracht
werden
oder als Standgerät ausgeführt sein. (siehe KG450)

Angebotspreis KG 442 netto Euro: .........

KG 443 - NIEDERSPANNUNGSSCHALTANLAGEN

Elektrischer Leistungsbedarf
Der elektrische Leistungsbedarf ist unter
Berücksichtigung
eines zu erwartenden Gleichzeitigkeitsfaktors zu
ermitteln und
mit dem Bestand abzugleichen. Der Anschluss aller neuen
elektrischen Leitungen und Komponenten wie die
Wärmepumpe, die PV-Anlage, Torantriebe, Strom- und
Kraftstromanschlüsse, Beleuchtung, die
Lautsprecheranlage
usw. sowie die Bestandsverbraucher, sind dabei
einzubeziehen.
Sollte der vorhandene Stromanschluss nicht ausreichend
sein,
ist dies dem AG mit entsprechendem Nachweis anzuzeigen.
Die vorgenannte Leistung wird im Laufe der weiteren
Planung
spezifiziert und fortgeschrieben. Es ist keine Reserve
vorzusehen.

Zählkonzept und Schaltanlagen
Der Niederspannungsanschluss soll im Bestands-Gebäude
erfolgen. Hier befinden sich ebenfalls die
Zählerplätze:
Der Niederspannungsanschluss soll im Bestands-Gebäude
(Technikraum) erfolgen. Hier befinden sich ebenfalls
die
Zählerplätze:

Für die folgenden Bereiche werden Zählerplätze
vorgesehen:

- Allgemeinstrom
- Heizstrom Wärmepumpe

Die Zähler sollen wegen geplanter PV als
Kaskadenschaltung
aufgebaut sein.
Der Anschluss des Altbaus muss abgelöst und über den
Allgemeinzähler realisiert werden. Für die Abgänge im
Alt und
Neubau sollen Lastrennschalter mit Schmelzsicherungen
vorgesehen werden.
Für ein zukünftige PV-Anlage sind alle dazu
erforderlichen
technischen und baulichen (Leerrohre,
Dachdurchdringungen)
vorzuhalten, damit diese problemlos nachgerüstet
werden kann.
Weiterhin ist der Einbau einer
Überspannungsschutzeinrichtung
vorgesehen. Erläuterung unter KG446

Hausanschluss und Elektroverteilung
Die Unterverteilung wird durch einen Feldverteiler im
Technikraum dargestellt, welcher für ausreichend Platz
für die
Installation des gesamten Gerätehausanbaus sowie für
einen
etwaigen Umzug der Verteilung des Altbaus vorsieht.

Angebotspreis KG 443 netto Euro: .........

KG 444  NIEDERSPANNUNGSINSTALLATIONSANLAGEN

Kabel und Leitungsverlegung
Die Kabel- und Leitungswahl richtet sich nach den
Umgebungsbedingungen und Anforderungen. Innerhalb des
Gebäudes werden die Leitungsinstallationen
vorzugsweise als
Mantelleitung ausgeführt.
Die Installation im Bereich Flur und Umkleiden erfolgt
unter Putz
oder in Hohlwänden, sowie zugänglich in der abgehängten
Decke.

Im Kommandantenzimmer ist umlaufend ein Brüstungskanal
zur Installation vorzusehen.
Installation in der Fahrzeughalle im Metallrohr und
Kabelbrücken.

Sämtliche Leitungen sind grundsätzlich parallel oder
senkrecht
zur Deckenebene entsprechend DIN 18015 zu verlegen.
Sofern
Kunststoff-Panzerrohre unter Putz verlegt werden,
erhalten
diese Zugdrähte, damit ein nachträgliches Einziehen von
Mantelleitungen möglich ist.

Es wird eine Aufteilung entsprechend der Verbraucher
Beleuchtung (B10A), Steckdosen (B16A) und Geräte
vorgenommen. Für alle Steckdosen- und Lichtstromkreise
kommen FehIerstromschutz-schalter gemäß DIN VDE
0100-410 zum Einsatz. Brandschutzschalter in den
Verteilungen
sind nicht vorgesehen.

Für Steckdosen und Geräte mit einer Leistung von mehr
als 3
kW ist jeweils ein eigener Stromkreis vorzusehen.
Verteiler sind
so zu bemessen, dass eine Platzreserve von ca. 20 %
verbleibt.

Die Beleuchtungszuleitungen werden vorzugsweise mit
Mantelleitung NYM 5 x 1,5 mm² installiert.
Steckdosenzuleitungen werden vorzugsweise mit
mindestens
NYM-J 5 x 2,5 mm² installiert, Drehstrom-
Festanschlüsse
entsprechend den angeschlossenen Geräten.
Brandschutztechnische Abschottungen von Leitungswegen
etc.
werden entsprechend der LAR bzw. soweit nach sonstigen
Vorschriften erforderlich, ausgeführt.

KNX-Businstallation
Die gesamte elektrische Anlage soll mittels KNX
steuerbar sein.
Alle Schaltstellen, sowie alle Aktoren (Leuchten,
Zugänge,
Torantriebe) sollen vorzugsweise durch
KNX-Reiheneinbaugeräte erfasst und angesteuert werden,
alternativ im Einzelfall dezentral.

Stromversorgung der Buskomponenten ist mittels
redundanten
Netzteiles zu erstellen.

Für die Visualisierung und Logiksteuerung soll ein
KNX-Server
(Gira X1 oder Ähnlich) verbaut werden.

Zur späteren Anpassung und Optimierung des
Feuerwehrbetriebs soll das KNX-Projekt und ein
KNX-Lizenz-Dongle übergeben werden.

Die Raumtemperatur soll mittels KNX-Geräte erfasst und
angesteuert werden. Einstellung Raumtemperatur-Sollwert
erfolgt via Visualisierung

Eine Visualisierung des Gerätehauses soll an der
Eingangstür
mittels Displays (Farbdisplay, Touch, >= 7") erfolgen.

Die Einsatzalarmierung erfolgt durch Relais-Ausgang
einer
Funkmelderstation (AG). Diese soll durch KNX-Eingang
erfasst
werden und verschiedene Abläufe und Aktionen steuern.

Schließanlage

Die gesamte Zugangskontrolle des Gerätehauses soll
mittels
drahtgebunden RFID-Lesern (Keytags und Smartphone
(NFC))
und drahtgebundenen Aktoren (Motorschloss, elektrische
Türöffner, Toransteuerung) ausgeführt werden.
RFID-Lesern sollen an allen Zugängen und
zugangsbeschränkten Bereichen angebracht werden. Diese
sind im folgendem:
Eingangstür
Durchgang zum Treppenhaus Altbau
Garagentor (2x: links, rechts)

Die Zutrittsberechtigungen sind durch zentrale Software
einzustellen, welche eine
Gruppenberechtigungsverwaltung
bietet.

Notentriegelung im Falle eines Defekts oder
Stromausfalles der
Türen (Tore ausgeschlossen) soll mittels Bartschlüssels
erfolgen.

Installationsgeräte
Das Schalter- und Steckdosenprogramm ist in
konventioneller
Ausführung, handelsüblich in Farbe Weiß anzubieten.
Die Anforderungen an die Umgebungsbedingungen, z.B. in
Feuchtraumbereichen sind bei der Wahl der
Installationsgeräte
zu berücksichtigen.
Anordnung der Installationsgeräte nach
Elektroplan/Raumbuch.

Drehstromversorgung in Fahrzeughalle: 3x  32A
Wandverteiler
(32A, 16A, Schuko)
Außensteckdosen IP44: Drehstrom 16A UP +  Schuko UP
(Schaltbar durch KNX)
Die Feuerwehr Poppenricht verfügt über 2
Fahrzeugladegeräte
(siehe Anlage Dokumentation) Modell Rettbox One,
welche im
Neubau installiert werden sollen.  Diese sind
entsprechend den
Herstellervorgaben an entsprechender Stelle (nach
Angabe
Feuerwehr) zu installieren und anzuschließen. In die
Kosten ist
die Demontage am derzeitigen Ort im Bestandsgebäude
einzukalkulieren.

Angebotspreis KG 444 netto Euro: .........

KG 445  Beleuchtungsanlagen

Sämtliche Leuchten im Bauvorhaben werden mit
LED-Technik
ausgestattet. Im Vordergrund steht die wirtschaftliche
Betrachtung bei der Auswahl der Leuchten, hinsichtlich
Anschaffung, Wartung, Lebensdauer der Leuchtmittel
sowie
dem Energieverbrauch. Auf Glühlampen und Niedervolt-
Halogenlampen wird verzichtet. Sämtliche Leuchten
werden mit
elektronischen Vorschaltgeräten ausgestattet.

Die Beleuchtungsstärken richten sich nach EN 12464. Die
Maßgaben der DIN 14092-1:2024-06 und der GUV
205-008-2016 sind zu berücksichtigen.
Für die Bereiche mit Abhangdecke werden
Rastereinbauleuchten, für alle weiteren Räume
Aufbauwannenleuchten oder Lichtleisten mit jeweils
entsprechender Schutzart vorgesehen. Die Steuerung
erfolgt
mittels REG im Technikraum.

Zur Einhaltung der geltenden UVV ist für die Zuwegung
(Laufweg Parkplatz zur Eingangstür) sowie Parkplatz
eine, nach
den Maßgaben der entsprechenden Normen, ausreichende
Beleuchtung am Bestandsgebäude nachzurüsten. Diese ist
in
das KNX-System (Aktivierung bei Noteinsatz)
einzubinden.

Der den Eingangsbereich und das Umfeld des
Gerätehausanbaus ist mittels Außenleuchten
entsprechender
Schutzart zu beleuchten. Diese Außenleuchten sollen
durch
KNX-Dämmerungsschalter automatisch ein und ausschaltbar
sein. Im Eingangsbereich ist zusätzlich ein
Bewegungsmelder
(KNX) vorzusehen.

Der "FFW" Schriftzug an der Nordseite ist mittels an
der
Fassade angebrachten LED-Strahler zu beleuchten.
Ebenfalls
sollen die Einsatzfahrzeuge mittels RGB-LED-Streifen
von
vorne angeleuchtet werden.

Für den Übungsbetrieb ist die Ausleuchtung des
Vorplatzes
nach DGUV 205-008 vorzusehen (Punkt 1.6 Übungsbetrieb:
200Lux).

Angebotspreis KG 445 netto Euro: .........

KG 446  Blitzschutz und Potentialausgleich

Äußerer und Innerer Blitzschutz
Die PV-Anlage und die Vorgaben der DIN 14092-1:2024-06
machen aus technischer Sicht eine Blitzschutzanlage
notwendig. Alle Verteilungen werden nach DIN/VDE mit
entsprechendem Überspannungsschutz ausgerüstet. Für das
Gebäude ist ein Fundament- und Ringerder nach DIN
18014 zu
errichten und an den Bestand anzuschließen. Der
Fundament-
und Ringerder ist innerhalb der Rohbaumaßnahmen zu
erstellen.
Als innerer Blitzschutz (Blitzschutzpotentialausgleich
als
Überspannungsschutz) ist in der ELT- Verteilung ein
Blitzstrom-Ableiter der Klasse SPD 1/2 als Grobschutz
vorgesehen. Der ELT-Verteiler erhält einen
Überspannungs-
Ableiter der Klasse SPD 2 als Mittelschutz.
Alle in das Gebäude ein- und austretenden
informations- und
sicherheitstechnischen Kabel und Leitungen werden
ebenfalls
mit Überspannungsschutz ausgerüstet.

Potentialausgleich
Der Fundamenterder wird innerhalb der
Bodenplatte/Fundament
als Rundstahl 10 mm verzinkt und der Ringerder und die
Anschlussfahnen als 10 mm Rundstahl V4A unterhalb der
Bodenplatte verlegt.
Die Hauptpotentialausgleichsschiene wird im Gebäude
montiert
und hier unmittelbar an die Erdungsanlage
(Anschlussfahne)
angeschlossen. Der Potentialausgleich erfolgt mittels
Erdungsschienen, Erdungsschellen und Anschlussstellen
der
Gebäudekonstruktion an die
Hauptpotentialausgleichsschiene.
Alle Kabelträgersysteme, Leitungssysteme, Ver- und
Entsorgungsleitungen der TGA werden leitend mit den
Potentialausgleichsschienen verbunden.

Angebotene Fabrikate (Hersteller/Typ)

Schalter- und Steckdosenprogramm:  ..........

Raumthermostate:  ............

Einbauleuchten Rasterdecke ............

Wannenleuchten: ............

Außenleuchten: ............

Angebotspreis KG 446 netto Euro:  .........

KG 449  Sonstiges
In KG 449 sind sämtliche erforderlichen Leistungen für
die
Errichtung bzw. Übergabe der Leistungen der KG 440 zu
berücksichtigen und anzubieten.

Einrichten und Räumen der Baustelle Erstellung Werk-
und
Montageplanung
Inbetriebnahme PV-Anlage
Dokumentation der Blitzschutzanlage vor Betonarbeiten
Messen und Prüfen der Erdungsanlage
Besichtigung und Erprobung der kompletten
elektrotechnischen Anlage
Lieferung VDE-Bescheinigung
Lieferung EMV-Bescheinigung Revisionspläne
Bestandsunterlagen
Dokumentation mit Betriebsanleitungen

Angebotspreis KG 449 netto Euro:  .........
Menge: 1,000 psch

**03.005 KG 450 Kommunikations-, sicherheits- und informationstechnische Anlagen**
KG 451  Telekommunikationsanlagen
Datenleitungen sind in CAT7 (POE geeignet) zu wählen.

Serverschrank
Im Technikraum ist ein 19"-Server-Standschrank
(Einschubtiefe: min. 600mm, Höhe min. 1800mm)
vorzusehen.
Aufstellung mit Zugang zur Vorder- und Rückseite.
Ausstattung Serverschrank:
Patchfeld für alle Netzwerkdosen (Cat7).
Netzwerkswitch (24 Port, min 50W POE, 1Gbit),
Hersteller
W-Lan AP und Switch identisch
Aufnahme Internetrouter
Serversystem
Netzwerkspeicher
USV
Schublade 2HE

Server und Netzwerkspeicher

Für die Alarmierungstechnik und Gebäudeautomatisierung
ist
ein redundantes 19" Serversystem vorzusehen.
Mindestanforderung (Aktiv + Backup): Intel Xeon (Gen.
5) oder
vergleichbar, 6 Kerne, 32GB RAM, 2x1TB SSD (Raid1).

Als Netzwerkspeicher ist ein 19" NAS mit 2x8TB
vorzusehen.

Einrichtung und Wartung des Alarmierungssystems, sowie
NAS
findet durch AG statt.

W-Lan Access Points.
Zur W-LAN Abdeckung sind 2x POE Accesspoint zur
Deckenmontage (Flur, Fahrzeughalle) anzubringen. Wegen
möglicher Nachrüstung im Bestandsgebäude (keine
Verlegung
von Netzwerkkabeln möglich) ist eine Mesh-Verbindung
notwendig.

Angebotspreis KG 451 netto Euro:  ..........

KG 452  Such- Und Signalanlagen
Das Gebäude wird mit einer Video-Klingelanlage
ausgestattet.
Es ist eine Klingel im Erschließungsbereich und eine
Klingel in
der Fahrzeughalle vorzusehen. Die Außenstation ist
neben der
Eingangstür anzubringen. Das Klingelsystem ist IP-fähig
auszulegen und muss mittels App bedienbar sein.

Angebotspreis KG 452 netto Euro:  ..........

KG 454  Elektroaktustische Anlagen
Nicht vorgesehen

KG 455  Audiovisuelle Medien- und Antennenanlagen

Alarmierungssystem
Die Visualisierung des Alarmierungssystems ist durch
Monitore
an den essentiellen Stellen vorzusehen.

Standorte:
Ausgang Umkleiden (2x): Größe je nach Aufstellort,
jedoch
max. 40"
Nähe Eingangstüre: Größe je nach Aufstellort, jedoch
max.
40"
Torbereich (3x): Größe je nach Aufstellort, jedoch
max. 40"

Signalzuführung via Netzwerkleitung: Vorzugsweise
mittels
Raspberry PI (Inbetriebnahme AG) oder HDMI-Extender
(mit
integriertem Splitter) aus Technikraum.
Bei den Ausgängen der Umkleiden Richtung Fahrzeughalle
(Trennwand) ist ein Netzwerkdrucker mit zum Druck der
Alarmdepesche vorzusehen (Laser, DIN A4).

Außer Alarmierungssystem keine Medien- oder
Antenennenanlage vorgesehen.

Angebotspreis KG 455 netto Euro:  ..........

KG 456  Gefahrenmelde- Und Alarmanlagen

Rauchwarnmelder
In sämtlichen Aufenthaltsräumen und in den Fluren,
über die
Rettungswege von Aufenthaltsräumen führen, ist jeweils
mindestens ein autarker Rauchwarnmelder vorzusehen. Die
batteriebetriebenen (Laufzeit 10 Jahre) Rauchwarnmelder
werden so eingebaut oder angebracht und betrieben, dass
Brandrauch frühzeitig erkannt und gemeldet wird. Die
Räume
werden mit Rauchwarnmeldern nach DIN 14676 gemäß o. g.
Vorgaben ausgestattet. Ebenfalls sollen die
Mannschafts- und
Geräteräume der Fahrzeuge erfasst werden.
Ein Rauchwarnalarm oder eine Funktionsstörung muss
mittels
IP-Technik oder via KNX Eingang erfasst werden können.

Alarmanlage
Es ist keine Alarmanlage vorgesehen.
Jedoch sollen bei Erfassung durch KNX-Bewegungsmelder
bei
"Gebäude verlassen"-Status eine Meldung via App eine
Warnung abgegeben werden. Einrichtung und App durch
Auftraggeber.

Angebotene Fabrikate (Hersteller/Typ)

Verteiler: ...................

Datendosen-Programm:  ................

Rauchwarnmelder: ...............

Angebotspreis KG 456 netto Euro:  ..........

KG 459  Sonstiges
In KG 459 sind sämtliche erforderlichen Leistungen für
die
Errichtung bzw. Übergabe der Leistungen der KG 450 zu
berücksichtigen und anzubieten.
Einrichten und Räumen der Baustelle Erstellung Werk-
und
Montageplanung
Messdokumentation der Telekommunikationsanlage
Inbetriebnahme und Funktionsprüfung der Klingelanlage
Inbetriebnahme und Probeläufe der Rauchwarnmelder
Besichtigung und Erprobung der kompletten
elektrotechnischen Anlage Lieferung VDE-Bescheinigung
Lieferung EMV-Bescheinigung Revisionspläne
Bestandsunterlagen
Dokumentation mit Betriebsanleitungen

Angebotspreis KG 459 netto Euro:  .........

KG 473 Medienversorungsanlagen

Nicht enthalten
Menge: 1,000 psch

### Titel 04 KG 500 Außenanlagen und Freiflächen

**04.001 KG 500 - Außenanlagen und Freiflächen**
Anzubieten ist die Ausführung der planungsgemäßen
Außenanlagen (Außenanlagenplan beiliegend) bestehend
aus:

Zu-und Ausfahrt der neuen Halle
Asphaltierte Fahrbahn, radial angeordneter
Einfahrtsbereich mit
Gefäle zum Gebäude, einschließlich Gegengefälle von
der Halle
weg. Plangemäß ist eine Schwerlastentwässerungsrinne
(Belastbarkeit für Einsatzfahrzeuge der Feuerwehr
geeignet)
einzubauen und an die Entwässerungsanlage
anzuschließen.
Belsatungsklasse des Asphaltbelages, sowie des
erforderlichen
Unterbaus sind gemäß RSTO 12/24 zu bestimmen.
Randeinfassung und Übergang zum Gebäude mittels
Kleinsteinpflaster Granit.
Bei der Ausführung sind explizit folgende Unterlagen zu
beachten:
Bodengutachten
Entwässerungsplan
Spartenpläne
Geländevermessung

Einzukalkulieren sind sämtliche Arbeiten zur
Fertigstellung der
Zufahrt wie:
Erdarbeiten, Ab- und Abtrasport benötigter
Materialien,  Öffnen
der Fahrbahn- und Wegedecke, Bordsteine etc. einschl.
Wiederherstellen, Beantrageung benötigter der Sperrung,
benötigte Absenkungen im Gehwegbereich, einschl.
sämtlicher
Anschlussarbeiten.

Pflasterbereiche im Gebäudeumgriff und entlang der
neuen
Hallezufahrt, einschl zweier PKW-Stellplätze
Pflasetrbereiche als Komplettleistung gemäß
vorliegender
Außenanlagenplanung, einschließlich Erd- und
Pflasterarbeiten.
Pflaster bestehend aus LKW-befahrer Pflasterdecke mit
Randeinfassung aus Beton (entlang der Zufahrt), sowie
Kleinpflasterflächen im Bereich des neuen Gebäudeein-
und
Ausgänge (Belastungsklassen gemäß RSTO 12/24). Als
Pflasterbelag ist ein versickerungsfähiges Fabrikat zu
wählen
(Eganto Muschelkalk Nr. 2 von Egner oder glw.). Bei der
Ausführung sind die Unterlagen analog der Zu-und
Ausfahrt der
neuen Halle zu beachten.

Angebotene Fabrikate (Hersteller/Typ)

Entwässerungsrinne:  ................

Pflasterbelag:  ..................

Rasenflächen im Umgriff
Rasenflächen im Berech der Baustelle gemäß beiliegendem
Außenanlagenplan her- bzw. wiederherstellen, einschl.
Oberbodenantrag und Ansaat. Materiallieferung erfolgt
durch
den AN. Baumpflanzungen erfolgen durch den AG.

(Sicht- und Lärmschutzwand)
Zu den Leistungen des AN gehört ebenfalls die
Errichtung einer
Sicht- und Lärmschutzwand gemäß Außenanlagenplanung und
Emmissionsgitachten (Schallschutz) mit einer
Gesamtlänge von
ca. 13 m und einer Höhe von 4,0m. Anzubieten ist ein
Komplettsystem einschl. aller Arbeiten (Statik, Erd-,
Betonarbeiten etc.) zur gebrauchsfertigen Herstellung.
Lärmschutzwand reflektierend/absorbierend. Der Einsatz
von
Ökologischen Produkten ist zu bevorzugen.

Angebotenes System (Hersteller/Typ): .............

(Angebotspreis Sicht- und Lärmschutzwand:
(Bedarfspostion nicht in GP)  .............)

Treppenanlage einschl. Austrittsplatte
Am südlichen Notausgang der Fahrzeughalle ist ein
Höhenausgleich zum Bestandsgelände herzustellen. Gemäß
beiliegender Planung entsteht hier ein
Höhenunterschied von
ca. 55 cm. Welcher mittels 3 Blockstufen auszugleichen
ist.
Anzubieten ist die gebrauchsfertige Herstellung der
Treppenanlage einschließlich der erforderlichen
Umrandungen,
Einfassungen, der Austrittsplatte und den
erforderlichen
Fassadenanschlüssen. Eine ausreichende Entwässerung der
Anlage, einschl. evtl. Anschluss an die
Oberflächenentwässerungsanlage ist einzukalkulieren.
Menge: 1,000 psch

### Titel 05 KG 600 Allgemeine Ausstattung

*Hinweis*
Nicht enthalten

### Titel 06 KG 700 Planungsgrundlagen und erforderliche Planungsleistungen

**06.001 KG 700 Planungsgrundlagen und erforderliche Planungsleistungen**
Planungsgrundlagen
Für den Bearbeitungsbeginn der Werk- und Arbeitsplanung
werden alle relevanten Pläne und Informationen vom
Auftraggeber zur Verfügung gestellt (siehe 1.5)

Planungsleistungen Werk-, Arbeits- und Montageplanung
Folgende Leistungen sind, sofern nicht bereits erwähnt:
Architektur LP 5 - 8 (ohne Lph 6+7) mit aktuellen
Grundrissen, Schnitten und Ansichten
TWP  Statik LP 1-5 mit allen Nachweisen
TGA  Haustechnikplanung LP 1-5 - Elektro, Lüftung,
Wasser, Heizung
Berechnungen GEG

Erstellen einer prüffähigen Werk- und Montageplanung
für
Holzbau und Fassade, bestehend aus:
einem 3D-Modell der Holzbauteile
Freigabzeichnungen im PDF-Format und einer Viewerdatei
des 3D-Modells
Fertigungszeichnungen aller elementierten Elemente im
PDF-Format
Montageplanung mit allen relevanten Grundrissen und
Schnitten im PDF-Format
einer Maschinenansteuerung an Abbund Maschine

Die Werk- und Montageplanung Holzbau kann statisch- und
konstruktionsbedingt geringe Maß- abweichungen zur
Genehmigungs- oder Ausführungsplanung verursachen.
Änderungen bedürfen der schriftlichen Zustimmung des
AG.
Diese kann nur aus wichtigem Grund versagt werden.

Der Aufragnehmer hat vor Ausführungsbeginn der
jeweiligen
Kostengruppen die entsprechende Werks- und
Montageplanung
zur Prüfung vorzulegen. Diese Planung hat alle Belange
der
Statik, des Holzbaus und der technischen Ausrüstung
gem.
Leistungsbilder der HOAI LP5 zu enthalten.
Menge: 1,000 psch

USt %: 19,00
